# DGUV Retrofit RLT
Angebotsaufforderung (GAEB DA XML 3.3, DA83)
Projekt: 23-30_DGUV_Retrofit_RLT
Währung: EUR
Erstellt mit: CaliforniaX by G&W Software AG, CaliforniaX V25.2.10, 20.10.2026

## VE 1 RLT
Datum: 20.10.2026

### 01 Haus 2

#### 01.01 RLT 1 Küche Zu-/Abluft

**Ausführungsbeschreibung 1**
*Transportweg*
Transportweg

Transportweg RLT 1 Küche Abluft

Ausbringung:
- Transportbeginn im 1. Untergeschoss
- Horizontaler Transportweg auf der Etage bis zum Aufzug
- Transport über den vorhandenen Aufzug
- Horizontaler Transportweg im Erdgeschoss bis zur Verladestelle ca. 70 m
- Vorhandene Türdurchgänge, Richtungsänderungen und sonstige Hindernisse sind zu berücksichtige.

Einbringung:
- Transportbeginn Parkplatz/EG
- Horizontaler Transportweg im Erdgeschoss bis zum Aufzug ca. 70 m
- Transport über den vorhandenen Aufzug
- Horizontaler Transportweg auf der Etage bis zur Technikzentrale Ost 1 UG
- Vorhandene Türdurchgänge, Richtungsänderungen und sonstige Hindernisse sind zu berücksichtige.

Transportweg RLT 1 Küche Zuluft

Ausbringung:
- Transportbeginn im 1. Untergeschoss
- Horizontaler Transportweg auf der Etage bis zum Aufzug
- Transport über den vorhandenen Aufzug
- Horizontaler Transportweg im Erdgeschoss bis zur Verladestelle ca. 60 m
- Vorhandene Türdurchgänge, Richtungsänderungen und sonstige Hindernisse sind zu berücksichtige.

Einbringung:
- Transportbeginn Parkplatz/EG
- Horizontaler Transportweg im Erdgeschoss bis zum Aufzug ca. 60 m
- Transport über den vorhandenen Aufzug
- Horizontaler Transportweg auf der Etage bis zur Technikzentrale Ost 2 UG
- Vorhandene Türdurchgänge, Richtungsänderungen und sonstige Hindernisse sind zu berücksichtige.

##### 01.01.0 Demontage/Entsorgung

**01.01.0.0010 Außerbetriebnahme Lüftungsanlage RLT 1 Küche Zuluft**
Außerbetriebnahme Lüftungsanlage RLT 1 Küche Zuluft
Außerbetriebnahme der betroffenen Lüftungsanlage einschließlich Abstimmung mit dem Auftraggeber und der Betriebstechnik.
Freischalten der Anlage, Sicherung gegen Wiedereinschalten sowie Feststellung der Spannungsfreiheit.
Einschließlich aller erforderlichen Schalthandlungen, Abstimmungen und Dokumentationen zur sicheren Durchführung der Demontagearbeiten.
Nach Abschluss der Arbeiten betriebsbereite Übergabe der verbleibenden Anlagenteile.
Menge: 1,000 St
DIN 276:2018-12: 439

**01.01.0.0020 Demontage und Entsorgung Ventilator RLT 1 Küche Zuluft**
*** gemäß Ausführungsbeschreibung 1
Demontage und Entsorgung Ventilator RLT 1 Küche Zuluft
Demontage und Entsorgung in ein Lüftungsgerät eingebautes Ventilatormodul.

Technische Daten:
- Ventilator Breite ca.  900 mm
- Ventilator Höhe ca.  900 mm
- Gewicht Motor ca.  100 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.01.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**01.01.0.0040 Außerbetriebnahme Lüftungsanlage RLT 1 Küche Abluft**
Außerbetriebnahme Lüftungsanlage RLT 1 Küche Abluft
Außerbetriebnahme der betroffenen Lüftungsanlage einschließlich Abstimmung mit dem Auftraggeber und der Betriebstechnik.
Freischalten der Anlage, Sicherung gegen Wiedereinschalten sowie Feststellung der Spannungsfreiheit.
Einschließlich aller erforderlichen Schalthandlungen, Abstimmungen und Dokumentationen zur sicheren Durchführung der Demontagearbeiten.
Nach Abschluss der Arbeiten betriebsbereite Übergabe der verbleibenden Anlagenteile.
Menge: 1,000 St
DIN 276:2018-12: 439

**01.01.0.0050 Demontage und Entsorgung Ventilator RLT 1 Küche Abluft**
*** gemäß Ausführungsbeschreibung 1
Demontage und Entsorgung Ventilator RLT 1 Küche Abluft
Demontage und Entsorgung in ein Lüftungsgerät eingebautes Ventilatormodul.

Technische Daten:
- Ventilator Breite ca.  900 mm
- Ventilator Höhe ca.  900 mm
- Gewicht Motor ca.  100 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.01.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 01.01.1 Montage

**01.01.1.0010 Ventilator RLT 1 Küche Zuluft**
*** gemäß Ausführungsbeschreibung 1
Ventilator RLT 1 Küche Zuluft
Transport, Einbringung, Montage und Inbetriebnahme von 2 Stück Ventilatormodulen Fabrikat Rosenberg, Typ GKHF 500-CII.164.6NA IE Gen3+ oder gleichwertig, zum Einbau in die bestehende Lüftungsanlage.

Technische Daten:
- Modulbreite ca.  1.750 mm
- Modulhöhe ca.  1560 mm
- Modullänge ca.  860 mm
- Ventilatoren:  2 Stück
- Volumenstrom im Betriebspunkt  24.000 m³/h
- Externe Pressung im Betriebspunkt  1.350 Pa
- Leistungsaufnahme ca.  13,4 kW
- Betriebsspannung  3~ 380-480 V, 50/60 Hz
- Schutzart  IP54

Leistungsumfang:
- Transport der Ventilatormodule und Zubehörteile über beschriebenen Transportweg bis zur Technikzentrale Ost 1. UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.01.1.0020 Ventilator RLT 1 Küche Abluft**
*** gemäß Ausführungsbeschreibung 1
Ventilator RLT 1 Küche Abluft
Transport, Einbringung, Montage und Inbetriebnahme von 3 Stück Ventilatormodulen Fabrikat Rosenberg, Typ GKHF 450-CII.147.6FF IE Gen3 oder gleichwertig, zum Einbau in die bestehende Lüftungsanlage.

Technische Daten:
- Modulbreite ca.  1.550 mm
- Modulhöhe ca.  1.660 mm
- Modullänge ca.  670 mm
- Ventilatoren:  3 Stück
- Volumenstrom im Betriebspunkt  25.000 m³/h
- Externe Pressung im Betriebspunkt  1.000 Pa
- Leistungsaufnahme ca.  11,7 kW
- Betriebsspannung  3~ 380-480 V, 50/60 Hz
- Schutzart  IP54

Leistungsumfang:
- Transport der Ventilatormodule und Zubehörteile über beschriebenen Transportweg bis zur Technikzentrale Ost 2. UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 01.01.2 Sonstiges

**01.01.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**01.01.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**01.01.2.0030 GA-Aufschaltung und Parametrierung**
GA-Aufschaltung und Parametrierung
Einbindung der Ventilatorregelung in die vorhandene Gebäudeautomation einschließlich Parametrierung, Adressierung, Signalprüfung und Funktionsnachweis.
Menge: 2,000 St
DIN 276:2018-12: 439

**01.01.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 01.02 RLT 2 Casino mit Essensausgabe Zu-/Abluft

**Ausführungsbeschreibung 2**
*Transportweg*
Transportweg

Transportweg RLT 2 Casino

Ausbringung:
- Transportbeginn im 1. Untergeschoss
- Horizontaler Transportweg auf der Etage bis zum Aufzug
- Transport über den vorhandenen Aufzug
- Horizontaler Transportweg im Erdgeschoss bis zur Verladestelle ca. 70 m
- Vorhandene Türdurchgänge, Richtungsänderungen und sonstige Hindernisse sind zu berücksichtige.

Einbringung:
- Transportbeginn Parkplatz/EG
- Horizontaler Transportweg im Erdgeschoss bis zum Aufzug ca. 70 m
- Transport über den vorhandenen Aufzug
- Horizontaler Transportweg auf der Etage bis zur Technikzentrale Ost 1 UG
- Vorhandene Türdurchgänge, Richtungsänderungen und sonstige Hindernisse sind zu berücksichtige.

##### 01.02.0 Demontage/Entsorgung

**01.02.0.0010 Außerbetriebnahme Lüftungsanlage RLT 2 Casino Zuluft**
Außerbetriebnahme Lüftungsanlage RLT 2 Casino Zuluft
Außerbetriebnahme der betroffenen Lüftungsanlage einschließlich Abstimmung mit dem Auftraggeber und der Betriebstechnik.
Freischalten der Anlage, Sicherung gegen Wiedereinschalten sowie Feststellung der Spannungsfreiheit.
Einschließlich aller erforderlichen Schalthandlungen, Abstimmungen und Dokumentationen zur sicheren Durchführung der Demontagearbeiten.
Nach Abschluss der Arbeiten betriebsbereite Übergabe der verbleibenden Anlagenteile.
Menge: 1,000 St
DIN 276:2018-12: 439

**01.02.0.0020 Demontage und Entsorgung Ventilator RLT 2 Casino Zuluft**
*** gemäß Ausführungsbeschreibung 2
Demontage und Entsorgung Ventilator RLT 2 Casino Zuluft
Demontage und Entsorgung in ein Lüftungsgerät eingebautes Ventilatormodul.
Fabrikat Ventilator Ziehl-ABEGG, Typ RH 710 F oder gleichwertig.

Technische Daten:
- Ventilator Breite ca.  900 mm
- Ventilator Höhe ca.  900 mm
- Gewicht Motor ca.  85 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.02.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**01.02.0.0040 Außerbetriebnahme Lüftungsanlage RLT 2 Casino Abluft**
Außerbetriebnahme Lüftungsanlage RLT 2 Casino Abluft
Außerbetriebnahme der betroffenen Lüftungsanlage einschließlich Abstimmung mit dem Auftraggeber und der Betriebstechnik.
Freischalten der Anlage, Sicherung gegen Wiedereinschalten sowie Feststellung der Spannungsfreiheit.
Einschließlich aller erforderlichen Schalthandlungen, Abstimmungen und Dokumentationen zur sicheren Durchführung der Demontagearbeiten.
Nach Abschluss der Arbeiten betriebsbereite Übergabe der verbleibenden Anlagenteile.
Menge: 1,000 St
DIN 276:2018-12: 439

**01.02.0.0050 Demontage und Entsorgung Ventilator RLT 2 Casino Abluft**
*** gemäß Ausführungsbeschreibung 2
Demontage und Entsorgung Ventilator RLT 2 Casino Abluft
Demontage und Entsorgung in ein Lüftungsgerät eingebautes Ventilatormodul.

Technische Daten:
- Ventilator Breite ca.  900 mm
- Ventilator Höhe ca.  900 mm
- Gewicht Motor ca.  55 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.02.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 01.02.1 Montage

**01.02.1.0010 Ventilator RLT 2 Casino Zuluft**
*** gemäß Ausführungsbeschreibung 2
Ventilator RLT 2 Casino Zuluft
Transport, Einbringung, Montage und Inbetriebnahme von 2 Stück Ventilatormodulen Fabrikat Rosenberg, Typ GKHD 500-CII.164.6IF IE Gen3 oder gleichwertig, zum Einbau in die bestehende Lüftungsanlage.

Technische Daten:
- Modulbreite ca.  1.230 mm
- Modulhöhe ca.  2.170 mm
- Modullänge ca.  860 mm
- Ventilatoren:  2 Stück
- Volumenstrom im Betriebspunkt  19.000 m³/h
- Externe Pressung im Betriebspunkt  1.200 Pa
- Leistungsaufnahme ca.  8,5 kW
- Betriebsspannung  3~ 380-480 V, 50/60 Hz
- Schutzart  IP54

Leistungsumfang:
- Transport der Ventilatormodule und Zubehörteile über beschriebenen Transportweg bis zur Technikzentrale Ost 1. UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.02.1.0020 Ventilator RLT 2 Casino Abluft**
*** gemäß Ausführungsbeschreibung 2
Ventilator RLT 2 Casino Abluft
Transport, Einbringung, Montage und Inbetriebnahme von 2 Stück Ventilatormodulen Fabrikat Rosenberg, Typ GKHD 500-CII.164.6FF IE Gen3 oder gleichwertig, zum Einbau in die bestehende Lüftungsanlage.

Technische Daten:
- Modulbreite ca.  1.250 mm
- Modulhöhe ca.  2.170 mm
- Modullänge ca.  860 mm
- Ventilatoren:  2 Stück
- Volumenstrom im Betriebspunkt  19.000 m³/h
- Externe Pressung im Betriebspunkt  750 Pa
- Leistungsaufnahme ca.  5,6 kW
- Betriebsspannung  3~ 380-480 V, 50/60 Hz
- Schutzart  IP54

Leistungsumfang:
- Transport der Ventilatormodule und Zubehörteile über beschriebenen Transportweg bis zur Technikzentrale Ost 1. UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 01.02.2 Sonstiges

**01.02.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**01.02.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**01.02.2.0030 GA-Aufschaltung und Parametrierung**
GA-Aufschaltung und Parametrierung
Einbindung der Ventilatorregelung in die vorhandene Gebäudeautomation einschließlich Parametrierung, Adressierung, Signalprüfung und Funktionsnachweis.
Menge: 2,000 St
DIN 276:2018-12: 439

**01.02.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 01.03 RLT 3.2 WC-Flur Zu-/Abluft

**Ausführungsbeschreibung 3**
*Transportweg*
Transportweg

Transportweg RLT 3.2 WC-Flur

Ausbringung:
- Transportbeginn im 1. Untergeschoss
- Horizontaler Transportweg auf der Etage bis zum Aufzug
- Transport über den vorhandenen Aufzug
- Horizontaler Transportweg im Erdgeschoss bis zur Verladestelle ca. 70 m
- Vorhandene Türdurchgänge, Richtungsänderungen und sonstige Hindernisse sind zu berücksichtige.

Einbringung:
- Transportbeginn Parkplatz/EG
- Horizontaler Transportweg im Erdgeschoss bis zum Aufzug ca. 70 m
- Transport über den vorhandenen Aufzug
- Horizontaler Transportweg auf der Etage bis zur Technikzentrale West UG
- Vorhandene Türdurchgänge, Richtungsänderungen und sonstige Hindernisse sind zu berücksichtige.

##### 01.03.0 Demontage/Entsorgung

**01.03.0.0010 Außerbetriebnahme Lüftungsanlage RLT 3.2 WC/Flur Zuluft**
Außerbetriebnahme Lüftungsanlage RLT 3.2 WC/Flur Zuluft
Außerbetriebnahme der betroffenen Lüftungsanlage einschließlich Abstimmung mit dem Auftraggeber und der Betriebstechnik.
Freischalten der Anlage, Sicherung gegen Wiedereinschalten sowie Feststellung der Spannungsfreiheit.
Einschließlich aller erforderlichen Schalthandlungen, Abstimmungen und Dokumentationen zur sicheren Durchführung der Demontagearbeiten.
Nach Abschluss der Arbeiten betriebsbereite Übergabe der verbleibenden Anlagenteile.
Menge: 1,000 St
DIN 276:2018-12: 439

**01.03.0.0020 Demontage und Entsorgung Ventilator RLT 3.2 WC/Flur Zuluft**
*** gemäß Ausführungsbeschreibung 3
Demontage und Entsorgung Ventilator RLT 3.2 WC/Flur Zuluft
Demontage und Entsorgung in ein Lüftungsgerät eingebautes Ventilatormodul.
Fabrikat Ventilator Ziehl-ABEGG, Typ RH 280 F oder gleichwertig.

Technische Daten:
- Ventilator Breite ca.  400 mm
- Ventilator Höhe ca.  400 mm
- Gewicht Motor ca.  20 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.03.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**01.03.0.0040 Außerbetriebnahme Lüftungsanlage RLT 3.2 WC/Flur Abluft**
Außerbetriebnahme Lüftungsanlage RLT 3.2 WC/Flur Abluft
Außerbetriebnahme der betroffenen Lüftungsanlage einschließlich Abstimmung mit dem Auftraggeber und der Betriebstechnik.
Freischalten der Anlage, Sicherung gegen Wiedereinschalten sowie Feststellung der Spannungsfreiheit.
Einschließlich aller erforderlichen Schalthandlungen, Abstimmungen und Dokumentationen zur sicheren Durchführung der Demontagearbeiten.
Nach Abschluss der Arbeiten betriebsbereite Übergabe der verbleibenden Anlagenteile.
Menge: 1,000 St
DIN 276:2018-12: 439

**01.03.0.0050 Demontage und Entsorgung Ventilator RLT 3.2 WC/Flur Abluft**
*** gemäß Ausführungsbeschreibung 3
Demontage und Entsorgung Ventilator RLT 3.2 WC/Flur Abluft
Demontage und Entsorgung in ein Lüftungsgerät eingebautes Ventilatormodul.
Fabrikat Ventilator Ziehl-ABEGG, Typ RH 280 F oder gleichwertig.

Technische Daten:
- Ventilator Breite ca.  400 mm
- Ventilator Höhe ca.  400 mm
- Gewicht Motor ca.  20 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.03.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 01.03.1 Montage

**01.03.1.0010 Ventilator RLT 3.2 WC/Flur Zuluft**
*** gemäß Ausführungsbeschreibung 3
Ventilator RLT 3.2 WC/Flur Zuluft
Transport, Einbringung, Montage und Inbetriebnahme von 1 Stück Ventilatormodul Fabrikat Rosenberg, Typ GKHF 250-CIB.080.4EA IE MX oder gleichwertig, zum Einbau in die bestehende Lüftungsanlage.

Technische Daten:
- Modulbreite ca.  860 mm
- Modulhöhe ca.  620 mm
- Modullänge ca.  300 mm
- Ventilatoren:  1 Stück
- Volumenstrom im Betriebspunkt  1.380 m³/h
- Externe Pressung im Betriebspunkt  840 Pa
- Leistungsaufnahme ca.  0,6 kW
- Betriebsspannung  3~ 380-480 V, 50/60 Hz
- Schutzart  IP54

Leistungsumfang:
- Transport der Ventilatormodule und Zubehörteile über beschriebenen Transportweg bis zur Technikzentrale West UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.03.1.0020 Ventilator RLT 3.2 WC/Flur Abluft**
*** gemäß Ausführungsbeschreibung 3
Ventilator RLT 3.2 WC/Flur Abluft
Transport, Einbringung, Montage und Inbetriebnahme von 1 Stück Ventilatormodul Fabrikat Rosenberg, Typ GKHF 250-CIB.080.4EA IE MX oder gleichwertig, zum Einbau in die bestehende Lüftungsanlage.

Technische Daten:
- Modulbreite ca.  400 mm
- Modulhöhe ca.  455 mm
- Modullänge ca.  300 mm
- Ventilatoren:  1 Stück
- Volumenstrom im Betriebspunkt  2.700 m³/h
- Externe Pressung im Betriebspunkt  575 Pa
- Leistungsaufnahme ca.  0,9 kW
- Betriebsspannung  3~ 380-480 V, 50/60 Hz
- Schutzart  IP54

Leistungsumfang:
- Transport der Ventilatormodule und Zubehörteile über beschriebenen Transportweg bis zur Technikzentrale West UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.03.1.0030 Einbau Drucksensor**
Einbau Drucksensor
Lieferung und fachgerechter Einbau eines für HLK-Anwendungen geeigneten Drucksensors bzw. Druckmessumformers zur kontinuierlichen Erfassung von Differenzdrücken. Das Gerät ist für die Integration in eine bestehende Gebäudeleittechnik (GLT) vorzusehen.
Der Differenzdruck ist entsprechend dem vorgesehenen Messbereich zu erfassen und als analoges Ausgangssignal zur Weiterverarbeitung durch die GLT bereitzustellen. Die Signalübertragung erfolgt wahlweise über ein Spannungssignal 0–10 V oder ein Stromsignal 4–20 mA.
Der Drucksensor ist entsprechend den örtlichen Einbau- und Betriebsbedingungen zu montieren, anzuschließen und betriebsfertig zu übergeben. Die erforderlichen Messleitungen, Anschlüsse und Befestigungsmittel sind, soweit für den Einbau erforderlich, mit einzubeziehen.
Einschließlich Montage, elektrischer Anschlüsse, Einstellung des vorgesehenen Messbereichs, sowie Funktionsprüfung und Inbetriebnahme.
Menge: 2,000 St
DIN 276:2018-12: 431

##### 01.03.2 Sonstiges

**01.03.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**01.03.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**01.03.2.0030 GA-Aufschaltung und Parametrierung**
GA-Aufschaltung und Parametrierung
Einbindung der Ventilatorregelung in die vorhandene Gebäudeautomation einschließlich Parametrierung, Adressierung, Signalprüfung und Funktionsnachweis.
Menge: 2,000 St
DIN 276:2018-12: 439

**01.03.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 01.04 RLT 3.3 Nebenräume Flur 1 und 2 Zu-/Abluft

**Ausführungsbeschreibung 4**
*Transportweg*
Transportweg

Transportweg RLT 3.3 Nebenräume

Ausbringung:
- Transportbeginn im 1. Untergeschoss
- Horizontaler Transportweg auf der Etage bis zum Aufzug
- Transport über den vorhandenen Aufzug
- Horizontaler Transportweg im Erdgeschoss bis zur Verladestelle ca. 70 m
- Vorhandene Türdurchgänge, Richtungsänderungen und sonstige Hindernisse sind zu berücksichtige.

Einbringung:
- Transportbeginn Parkplatz/EG
- Horizontaler Transportweg im Erdgeschoss bis zum Aufzug ca. 70 m
- Transport über den vorhandenen Aufzug
- Horizontaler Transportweg auf der Etage bis zur Technikzentrale West UG
- Vorhandene Türdurchgänge, Richtungsänderungen und sonstige Hindernisse sind zu berücksichtige.

##### 01.04.0 Demontage/Entsorgung

**01.04.0.0010 Außerbetriebnahme Lüftungsanlage RLT 3.3 Nebenräume Flur 1/2 Zuluft**
Außerbetriebnahme Lüftungsanlage RLT 3.3 Nebenräume Flur 1/2 Zuluft
Außerbetriebnahme der betroffenen Lüftungsanlage einschließlich Abstimmung mit dem Auftraggeber und der Betriebstechnik.
Freischalten der Anlage, Sicherung gegen Wiedereinschalten sowie Feststellung der Spannungsfreiheit.
Einschließlich aller erforderlichen Schalthandlungen, Abstimmungen und Dokumentationen zur sicheren Durchführung der Demontagearbeiten.
Nach Abschluss der Arbeiten betriebsbereite Übergabe der verbleibenden Anlagenteile.
Menge: 1,000 St
DIN 276:2018-12: 439

**01.04.0.0020 Demontage und Entsorgung Ventilator RLT 3.3 Nebenräume Flur 1/2 Zuluft**
*** gemäß Ausführungsbeschreibung 4
Demontage und Entsorgung Ventilator RLT 3.3 Nebenräume Flur 1/2 Zuluft
Demontage und Entsorgung in ein Lüftungsgerät eingebautes Ventilatormodul.
Fabrikat Ventilator Ziehl-ABEGG, Typ RH 355 F oder gleichwertig.

Technische Daten:
- Ventilator Breite ca.  400 mm
- Ventilator Höhe ca.  400 mm
- Gewicht Motor ca.  20 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.04.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**01.04.0.0040 Außerbetriebnahme Lüftungsanlage RLT 3.3 Nebenräume Flur 1/2 Abluft**
Außerbetriebnahme Lüftungsanlage RLT 3.3 Nebenräume Flur 1/2 Abluft
Außerbetriebnahme der betroffenen Lüftungsanlage einschließlich Abstimmung mit dem Auftraggeber und der Betriebstechnik.
Freischalten der Anlage, Sicherung gegen Wiedereinschalten sowie Feststellung der Spannungsfreiheit.
Einschließlich aller erforderlichen Schalthandlungen, Abstimmungen und Dokumentationen zur sicheren Durchführung der Demontagearbeiten.
Nach Abschluss der Arbeiten betriebsbereite Übergabe der verbleibenden Anlagenteile.
Menge: 1,000 St
DIN 276:2018-12: 439

**01.04.0.0050 Demontage und Entsorgung Ventilator RLT 3.3 Nebenräume Flur 1/2 Abluft**
*** gemäß Ausführungsbeschreibung 4
Demontage und Entsorgung Ventilator RLT 3.3 Nebenräume Flur 1/2 Abluft
Demontage und Entsorgung in ein Lüftungsgerät eingebautes Ventilatormodul.
Fabrikat Ventilator Ziehl-ABEGG, Typ RH 355 F oder gleichwertig.

Technische Daten:
- Ventilator Breite ca.  400 mm
- Ventilator Höhe ca.  400 mm
- Gewicht Motor ca.  20 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.04.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 01.04.1 Montage

**01.04.1.0010 Ventilator RLT 3.3 Nebenräume Flur 1/2 Zuluft**
*** gemäß Ausführungsbeschreibung 4
Ventilator RLT 3.3 Nebenräume Flur 1/2 Zuluft
Transport, Einbringung, Montage und Inbetriebnahme von 2 Stück Ventilatormodulen Fabrikat Rosenberg, Typ GKHF 315-CIB.100.5FA IE Gen3 oder gleichwertig, zum Einbau in die bestehende Lüftungsanlage.

Technische Daten:
- Modulbreite ca.  560 mm
- Modulhöhe ca.  560 mm
- Modullänge ca.  370 mm
- Ventilatoren:  1 Stück
- Volumenstrom im Betriebspunkt  4.450 m³/h
- Externe Pressung im Betriebspunkt  830 Pa
- Leistungsaufnahme ca.  1,88 kW
- Betriebsspannung  3~ 380-480 V, 50/60 Hz
- Schutzart  IP54

Leistungsumfang:
- Transport der Ventilatormodule und Zubehörteile über beschriebenen Transportweg bis zur Technikzentrale West UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.04.1.0020 Ventilator RLT 3.3 Nebenräume Flur 1/2 Abluft**
*** gemäß Ausführungsbeschreibung 4
Ventilator RLT 3.3 Nebenräume Flur 1/2 Abluft
Transport, Einbringung, Montage und Inbetriebnahme von 2 Stück Ventilatormodulen Fabrikat Rosenberg, Typ GKHF 355-CII.118.5FA IE Gen3 oder gleichwertig, zum Einbau in die bestehende Lüftungsanlage.

Technische Daten:
- Modulbreite ca.  860 mm
- Modulhöhe ca.  620 mm
- Modullänge ca.  460 mm
- Ventilatoren:  1 Stück
- Volumenstrom im Betriebspunkt  4.600 m³/h
- Externe Pressung im Betriebspunkt  690 Pa
- Leistungsaufnahme ca.  1,43 kW
- Betriebsspannung  3~ 380-480 V, 50/60 Hz
- Schutzart  IP54

Leistungsumfang:
- Transport der Ventilatormodule und Zubehörteile über beschriebenen Transportweg bis zur Technikzentrale West UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.04.1.0030 Einbau Drucksensor**
Einbau Drucksensor
Lieferung und fachgerechter Einbau eines für HLK-Anwendungen geeigneten Drucksensors bzw. Druckmessumformers zur kontinuierlichen Erfassung von Differenzdrücken. Das Gerät ist für die Integration in eine bestehende Gebäudeleittechnik (GLT) vorzusehen.
Der Differenzdruck ist entsprechend dem vorgesehenen Messbereich zu erfassen und als analoges Ausgangssignal zur Weiterverarbeitung durch die GLT bereitzustellen. Die Signalübertragung erfolgt wahlweise über ein Spannungssignal 0–10 V oder ein Stromsignal 4–20 mA.
Der Drucksensor ist entsprechend den örtlichen Einbau- und Betriebsbedingungen zu montieren, anzuschließen und betriebsfertig zu übergeben. Die erforderlichen Messleitungen, Anschlüsse und Befestigungsmittel sind, soweit für den Einbau erforderlich, mit einzubeziehen.
Einschließlich Montage, elektrischer Anschlüsse, Einstellung des vorgesehenen Messbereichs, sowie Funktionsprüfung und Inbetriebnahme.
Menge: 2,000 St
DIN 276:2018-12: 431

##### 01.04.2 Sonstiges

**01.04.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**01.04.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**01.04.2.0030 GA-Aufschaltung und Parametrierung**
GA-Aufschaltung und Parametrierung
Einbindung der Ventilatorregelung in die vorhandene Gebäudeautomation einschließlich Parametrierung, Adressierung, Signalprüfung und Funktionsnachweis.
Menge: 2,000 St
DIN 276:2018-12: 439

**01.04.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 01.05 RLT 4 Büro, Cafeteria Zu-/Abluft

**Ausführungsbeschreibung 5**
*Transportweg*
Transportweg

Transportweg RLT 4 Konferenz Schulung

Ausbringung:
- Transportbeginn im 1. Untergeschoss
- Horizontaler Transportweg auf der Etage bis zum Aufzug
- Transport über den vorhandenen Aufzug
- Horizontaler Transportweg im Erdgeschoss bis zur Verladestelle ca. 70 m
- Vorhandene Türdurchgänge, Richtungsänderungen und sonstige Hindernisse sind zu berücksichtige.

Einbringung:
- Transportbeginn Parkplatz/EG
- Horizontaler Transportweg im Erdgeschoss bis zum Aufzug ca. 70 m
- Transport über den vorhandenen Aufzug
- Horizontaler Transportweg auf der Etage bis zur Technikzentrale West UG
- Vorhandene Türdurchgänge, Richtungsänderungen und sonstige Hindernisse sind zu berücksichtige.

##### 01.05.0 Demontage/Entsorgung

**01.05.0.0010 Außerbetriebnahme Lüftungsanlage RLT 4 Konferenz Schulung Zuluft**
Außerbetriebnahme Lüftungsanlage RLT 4 Konferenz Schulung Zuluft
Außerbetriebnahme der betroffenen Lüftungsanlage einschließlich Abstimmung mit dem Auftraggeber und der Betriebstechnik.
Freischalten der Anlage, Sicherung gegen Wiedereinschalten sowie Feststellung der Spannungsfreiheit.
Einschließlich aller erforderlichen Schalthandlungen, Abstimmungen und Dokumentationen zur sicheren Durchführung der Demontagearbeiten.
Nach Abschluss der Arbeiten betriebsbereite Übergabe der verbleibenden Anlagenteile.
Menge: 1,000 St
DIN 276:2018-12: 439

**01.05.0.0020 Demontage und Entsorgung Ventilator RLT 4 Konferenz Schulung Zuluft**
*** gemäß Ausführungsbeschreibung 5
Demontage und Entsorgung Ventilator RLT 4 Konferenz Schulung Zuluft
Demontage und Entsorgung in ein Lüftungsgerät eingebautes Ventilatormodul.

Technische Daten:
- Ventilator Breite ca.  900 mm
- Ventilator Höhe ca.  900 mm
- Gewicht Motor ca.  100 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.05.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**01.05.0.0040 Außerbetriebnahme Lüftungsanlage RLT 4 Konferenz Schulung Abluft**
Außerbetriebnahme Lüftungsanlage RLT 4 Konferenz Schulung Abluft
Außerbetriebnahme der betroffenen Lüftungsanlage einschließlich Abstimmung mit dem Auftraggeber und der Betriebstechnik.
Freischalten der Anlage, Sicherung gegen Wiedereinschalten sowie Feststellung der Spannungsfreiheit.
Einschließlich aller erforderlichen Schalthandlungen, Abstimmungen und Dokumentationen zur sicheren Durchführung der Demontagearbeiten.
Nach Abschluss der Arbeiten betriebsbereite Übergabe der verbleibenden Anlagenteile.
Menge: 1,000 St
DIN 276:2018-12: 439

**01.05.0.0050 Demontage und Entsorgung Ventilator RLT 4 Konferenz Schulung Abluft**
*** gemäß Ausführungsbeschreibung 5
Demontage und Entsorgung Ventilator RLT 4 Konferenz Schulung Abluft
Demontage und Entsorgung in ein Lüftungsgerät eingebautes Ventilatormodul.

Technische Daten:
- Ventilator Breite ca.  900 mm
- Ventilator Höhe ca.  900 mm
- Gewicht Motor ca.  85 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.05.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 01.05.1 Montage

**01.05.1.0010 Ventilator RLT 4 Büro, Cafeteria Abluft**
*** gemäß Ausführungsbeschreibung 5
Ventilator RLT 4 Büro, Cafeteria Abluft
Transport, Einbringung, Montage und Inbetriebnahme von 4 Stück Ventilatormodulen Fabrikat Rosenberg, Typ GKHF 560-CII.183.6IF IE Gen3 oder gleichwertig, zum Einbau in die bestehende Lüftungsanlage.

Technische Daten:
- Modulbreite ca.  1.040 mm
- Modulhöhe ca.  2.140 mm
- Modullänge ca.  750 mm
- Ventilatoren:  2 Stück
- Volumenstrom im Betriebspunkt  21.750 m³/h
- Externe Pressung im Betriebspunkt  900 Pa
- Leistungsaufnahme ca.  8,2 kW
- Betriebsspannung  3~ 380-480 V, 50/60 Hz
- Schutzart  IP54

Leistungsumfang:
- Transport der Ventilatormodule und Zubehörteile über beschriebenen Transportweg bis zur Technikzentrale Ost 1. UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.05.1.0020 Ventilator RLT 4 Büro, Cafeteria Zuluft**
*** gemäß Ausführungsbeschreibung 5
Ventilator RLT 4 Büro, Cafeteria Zuluft
Transport, Einbringung, Montage und Inbetriebnahme von 3 Stück Ventilatormodulen Fabrikat Rosenberg, Typ GKHD 450-CII.147.6IF IE Gen3+ oder gleichwertig, zum Einbau in die bestehende Lüftungsanlage.

Technische Daten:
- Modulbreite ca.  1.230 mm
- Modulhöhe ca.  2.110 mm
- Modullänge ca.  600 mm
- Ventilatoren:  2 Stück
- Volumenstrom im Betriebspunkt  21.750 m³/h
- Externe Pressung im Betriebspunkt  1.100 Pa
- Leistungsaufnahme ca.  9,8 kW
- Betriebsspannung  3~ 380-480 V, 50/60 Hz
- Schutzart  IP54

Leistungsumfang:
- Transport der Ventilatormodule und Zubehörteile über beschriebenen Transportweg bis zur Technikzentrale Ost 1. UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 01.05.2 Sonstiges

**01.05.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**01.05.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**01.05.2.0030 GA-Aufschaltung und Parametrierung**
GA-Aufschaltung und Parametrierung
Einbindung der Ventilatorregelung in die vorhandene Gebäudeautomation einschließlich Parametrierung, Adressierung, Signalprüfung und Funktionsnachweis.
Menge: 2,000 St
DIN 276:2018-12: 439

**01.05.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 01.06 RLT 5 Konferenz Schulung Zu-/Abluft

**Ausführungsbeschreibung 6**
*Transportweg*
Transportweg

Transportweg RLT 5 Büro

Ausbringung:
- Transportbeginn im 1. Untergeschoss
- Horizontaler Transportweg auf der Etage bis zum Aufzug
- Transport über den vorhandenen Aufzug
- Horizontaler Transportweg im Erdgeschoss bis zur Verladestelle ca. 70 m
- Vorhandene Türdurchgänge, Richtungsänderungen und sonstige Hindernisse sind zu berücksichtige.

Einbringung:
- Transportbeginn Parkplatz/EG
- Horizontaler Transportweg im Erdgeschoss bis zum Aufzug ca. 70 m
- Transport über den vorhandenen Aufzug
- Horizontaler Transportweg auf der Etage bis zur Technikzentrale Ost 1 UG
- Vorhandene Türdurchgänge, Richtungsänderungen und sonstige Hindernisse sind zu berücksichtige.

##### 01.06.0 Demontage/Entsorgung

**01.06.0.0010 Außerbetriebnahme Lüftungsanlage RLT 5 Büro, Cafeteria Zuluft**
Außerbetriebnahme Lüftungsanlage RLT 5 Büro, Cafeteria Zuluft
Außerbetriebnahme der betroffenen Lüftungsanlage einschließlich Abstimmung mit dem Auftraggeber und der Betriebstechnik.
Freischalten der Anlage, Sicherung gegen Wiedereinschalten sowie Feststellung der Spannungsfreiheit.
Einschließlich aller erforderlichen Schalthandlungen, Abstimmungen und Dokumentationen zur sicheren Durchführung der Demontagearbeiten.
Nach Abschluss der Arbeiten betriebsbereite Übergabe der verbleibenden Anlagenteile.
Menge: 1,000 St
DIN 276:2018-12: 439

**01.06.0.0020 Demontage und Entsorgung Ventilator RLT 5 Büro, Cafeteria Zuluft**
*** gemäß Ausführungsbeschreibung 6
Demontage und Entsorgung Ventilator RLT 5 Büro, Cafeteria Zuluft
Demontage und Entsorgung in ein Lüftungsgerät eingebautes Ventilatormodul.
Fabrikat Ventilator Ziehl-ABEGG, Typ RH 900 F oder gleichwertig.

Technische Daten:
- Ventilator Breite ca.  900 mm
- Ventilator Höhe ca.  900 mm
- Gewicht Motor ca.  100 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.06.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**01.06.0.0040 Außerbetriebnahme Lüftungsanlage RLT 5 Büro, Cafeteria Abluft**
Außerbetriebnahme Lüftungsanlage RLT 5 Büro, Cafeteria Abluft
Außerbetriebnahme der betroffenen Lüftungsanlage einschließlich Abstimmung mit dem Auftraggeber und der Betriebstechnik.
Freischalten der Anlage, Sicherung gegen Wiedereinschalten sowie Feststellung der Spannungsfreiheit.
Einschließlich aller erforderlichen Schalthandlungen, Abstimmungen und Dokumentationen zur sicheren Durchführung der Demontagearbeiten.
Nach Abschluss der Arbeiten betriebsbereite Übergabe der verbleibenden Anlagenteile.
Menge: 1,000 St
DIN 276:2018-12: 439

**01.06.0.0050 Demontage und Entsorgung Ventilator RLT 5 Büro, Cafeteria Abluft**
*** gemäß Ausführungsbeschreibung 6
Demontage und Entsorgung Ventilator RLT 5 Büro, Cafeteria Abluft
Demontage und Entsorgung in ein Lüftungsgerät eingebautes Ventilatormodul.
Fabrikat Ventilator Ziehl-ABEGG, Typ RH 800 F oder gleichwertig.

Technische Daten:
- Ventilator Breite ca.  900 mm
- Ventilator Höhe ca.  900 mm
- Gewicht Motor ca.  115 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.06.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 01.06.1 Montage

**01.06.1.0010 Ventilator RLT 5 Konferenz Schulung Zuluft**
*** gemäß Ausführungsbeschreibung 6
Ventilator RLT 5 Konferenz Schulung Zuluft
Transport, Einbringung, Montage und Inbetriebnahme von 3 Stück Ventilatormodulen Fabrikat Rosenberg, Typ GKHF 500-CII.164.6NA IE Gen3+ oder gleichwertig, zum Einbau in die bestehende Lüftungsanlage.

Technische Daten:
- Modulbreite ca.  1.770 mm
- Modulhöhe ca.  2.170 mm
- Modullänge ca.  860 mm
- Ventilatoren:  3 Stück
- Volumenstrom im Betriebspunkt  34.500 m³/h
- Externe Pressung im Betriebspunkt  1.400 Pa
- Leistungsaufnahme ca.  11,7 kW
- Betriebsspannung  3~ 380-480 V, 50/60 Hz
- Schutzart  IP54

Leistungsumfang:
- Transport der Ventilatormodule und Zubehörteile über beschriebenen Transportweg bis zur Technikzentrale West UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.06.1.0020 Ventilator RLT 5 Konferenz Schulung Abluft**
*** gemäß Ausführungsbeschreibung 6
Ventilator RLT 5 Konferenz Schulung Abluft
Transport, Einbringung, Montage und Inbetriebnahme von 4 Stück Ventilatormodulen Fabrikat Rosenberg, Typ GKHF 450-CII.147.6FF Gen3 oder gleichwertig, zum Einbau in die bestehende Lüftungsanlage.

Technische Daten:
- Modulbreite ca.  1.840 mm
- Modulhöhe ca.  2.170 mm
- Modullänge ca.  670 mm
- Ventilatoren:  4 Stück
- Volumenstrom im Betriebspunkt  35.000 m³/h
- Externe Pressung im Betriebspunkt  1.000 Pa
- Leistungsaufnahme ca.  14,8 kW
- Betriebsspannung  3~ 380-480 V, 50/60 Hz
- Schutzart  IP54

Leistungsumfang:
- Transport der Ventilatormodule und Zubehörteile über beschriebenen Transportweg bis zur Technikzentrale West UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 01.06.2 Sonstiges

**01.06.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**01.06.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**01.06.2.0030 GA-Aufschaltung und Parametrierung**
GA-Aufschaltung und Parametrierung
Einbindung der Ventilatorregelung in die vorhandene Gebäudeautomation einschließlich Parametrierung, Adressierung, Signalprüfung und Funktionsnachweis.
Menge: 2,000 St
DIN 276:2018-12: 439

**01.06.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 01.07 RLT 10 Dach Zu-/Abluft

**Ausführungsbeschreibung 7**
*Transportweg*
Transportweg

Transportweg RLT 10 Dach

Ausbringung:
- Transportbeginn im Dachgeschoss
- Transport über Treppe (1 Etage, 19 Stufen)
- Horizontaler Transportweg auf der Etage bis zum Aufzug
- Transport über den vorhandenen Aufzug
- Horizontaler Transportweg im Erdgeschoss bis zur Verladestelle ca. 40 m
- Vorhandene Türdurchgänge, Richtungsänderungen und sonstige Hindernisse sind zu berücksichtige.

Einbringung:
- Transportbeginn Parkplatz/EG
- Horizontaler Transportweg im Erdgeschoss bis zum Aufzug ca. 40 m
- Transport über den vorhandenen Aufzug und Treppe (1 Etage, 19 Stufen)
- Horizontaler Transportweg auf der Etage bis zur Technikzentrale DG
- Vorhandene Türdurchgänge, Richtungsänderungen und sonstige Hindernisse sind zu berücksichtige.

##### 01.07.0 Demontage/Entsorgung

**01.07.0.0010 Außerbetriebnahme Lüftungsanlage RLT 10 Dach Zuluft**
Außerbetriebnahme Lüftungsanlage RLT 10 Dach Zuluft
Außerbetriebnahme der betroffenen Lüftungsanlage einschließlich Abstimmung mit dem Auftraggeber und der Betriebstechnik.
Freischalten der Anlage, Sicherung gegen Wiedereinschalten sowie Feststellung der Spannungsfreiheit.
Einschließlich aller erforderlichen Schalthandlungen, Abstimmungen und Dokumentationen zur sicheren Durchführung der Demontagearbeiten.
Nach Abschluss der Arbeiten betriebsbereite Übergabe der verbleibenden Anlagenteile.
Menge: 1,000 St
DIN 276:2018-12: 439

**01.07.0.0020 Demontage und Entsorgung Ventilator RLT 10 Dach Zuluft**
*** gemäß Ausführungsbeschreibung 7
Demontage und Entsorgung Ventilator RLT 10 Dach Zuluft
Demontage und Entsorgung in ein Lüftungsgerät eingebautes Ventilatormodul.

Technische Daten:
- Ventilator Breite ca.  675 mm
- Ventilator Höhe ca.  675 mm
- Gewicht Motor ca.  100 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.07.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**01.07.0.0040 Außerbetriebnahme Lüftungsanlage RLT 10 Dach Abluft**
Außerbetriebnahme Lüftungsanlage RLT 10 Dach Abluft
Außerbetriebnahme der betroffenen Lüftungsanlage einschließlich Abstimmung mit dem Auftraggeber und der Betriebstechnik.
Freischalten der Anlage, Sicherung gegen Wiedereinschalten sowie Feststellung der Spannungsfreiheit.
Einschließlich aller erforderlichen Schalthandlungen, Abstimmungen und Dokumentationen zur sicheren Durchführung der Demontagearbeiten.
Nach Abschluss der Arbeiten betriebsbereite Übergabe der verbleibenden Anlagenteile.
Menge: 1,000 St
DIN 276:2018-12: 439

**01.07.0.0050 Demontage und Entsorgung Ventilator RLT 10 Dach Abluft**
*** gemäß Ausführungsbeschreibung 7
Demontage und Entsorgung Ventilator RLT 10 Dach Abluft
Demontage und Entsorgung in ein Lüftungsgerät eingebautes Ventilatormodul.

Technische Daten:
- Ventilator Breite ca.  675 mm
- Ventilator Höhe ca.  675 mm
- Gewicht Motor ca.  115 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**01.07.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 01.07.1 Montage

**01.07.1.0010 Ventilator RLT 10 Dach Zuluft**
*** gemäß Ausführungsbeschreibung 7
Ventilator RLT 10 Dach Zuluft
Transport, Einbringung, Montage und Inbetriebnahme von 2 Stück Ventilatormodulen Fabrikat Rosenberg, Typ GKHD 500-CII.164.6NA IE Gen3+ oder gleichwertig, zum Einbau in die bestehende Lüftungsanlage.

Technische Daten:
- Modulbreite ca.  3.060 mm
- Modulhöhe ca.  1.160 mm
- Modullänge ca.  860 mm
- Ventilatoren:  2 Stück
- Volumenstrom im Betriebspunkt  27.000 m³/h
- Externe Pressung im Betriebspunkt  1.050 Pa
- Leistungsaufnahme ca.  13,0 kW
- Betriebsspannung  3~ 380-480 V, 50/60 Hz
- Schutzart  IP54

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**01.07.1.0020 Ventilator RLT 10 Dach Abluft**
*** gemäß Ausführungsbeschreibung 7
Ventilator RLT 10 Dach Abluft
Transport, Einbringung, Montage und Inbetriebnahme von 2 Stück Ventilatormodulen Fabrikat Rosenberg, Typ GKHF 560-CII.183.6NA IE Gen3+ oder gleichwertig, zum Einbau in die bestehende Lüftungsanlage.

Technische Daten:
- Modulbreite ca.  3.060 mm
- Modulhöhe ca.  1.160 mm
- Modullänge ca.  750 mm
- Ventilatoren:  2 Stück
- Volumenstrom im Betriebspunkt  27.000 m³/h
- Externe Pressung im Betriebspunkt  900 Pa
- Leistungsaufnahme ca.  10,2 kW
- Betriebsspannung  3~ 380-480 V, 50/60 Hz
- Schutzart  IP54

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 01.07.2 Sonstiges

**01.07.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**01.07.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**01.07.2.0030 GA-Aufschaltung und Parametrierung**
GA-Aufschaltung und Parametrierung
Einbindung der Ventilatorregelung in die vorhandene Gebäudeautomation einschließlich Parametrierung, Adressierung, Signalprüfung und Funktionsnachweis.
Menge: 2,000 St
DIN 276:2018-12: 439

**01.07.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

### 02 Haus 3

#### 02.01 RLT 3.1/2 Technikum Physikum Zu-/Abluft

**Ausführungsbeschreibung 8**
*Transportweg*
Transportweg

Transportweg RLT 3.1/2 Technikum Physikum

Ausbringung:
- Transportbeginn im Dachgeschoss
- Transport über Leiter (5 Stufen)
- Transport über Treppe (1 Etage, 17 Stufen)
- Horizontaler Transportweg auf der Etage bis zum Aufzug
- Transport über den vorhandenen Aufzug
- Horizontaler Transportweg im Erdgeschoss bis zur Verladestelle ca. 60 m
- Vorhandene Türdurchgänge, Richtungsänderungen und sonstige Hindernisse sind zu berücksichtige.

Einbringung:
- Transportbeginn Parkplatz/UG
- Horizontaler Transportweg im Erdgeschoss bis zum Aufzug ca. 60 m
- Transport über den vorhandenen Aufzug und Treppe (1 Etage)
- Horizontaler Transportweg auf der Etage bis zur Technikzentrale DG
- Transport über Leiter (5 Stufen)
- Vorhandene Türdurchgänge, Richtungsänderungen und sonstige Hindernisse sind zu berücksichtige.

##### 02.01.0 Demontage/Entsorgung

**02.01.0.0010 Außerbetriebnahme Lüftungsanlage RLT 3.1 Physikum Zuluft**
Außerbetriebnahme Lüftungsanlage RLT 3.1 Physikum Zuluft
Außerbetriebnahme der betroffenen Lüftungsanlage einschließlich Abstimmung mit dem Auftraggeber und der Betriebstechnik.
Freischalten der Anlage, Sicherung gegen Wiedereinschalten sowie Feststellung der Spannungsfreiheit.
Einschließlich aller erforderlichen Schalthandlungen, Abstimmungen und Dokumentationen zur sicheren Durchführung der Demontagearbeiten.
Nach Abschluss der Arbeiten betriebsbereite Übergabe der verbleibenden Anlagenteile.
Menge: 1,000 St
DIN 276:2018-12: 439

**02.01.0.0020 Demontage und Entsorgung Ventilator RLT 3.1 Physikum Zuluft**
*** gemäß Ausführungsbeschreibung 8
Demontage und Entsorgung Ventilator RLT 3.1 Physikum Zuluft
Demontage und Entsorgung in ein Lüftungsgerät eingebautes Ventilatormodul Fabrikat Ventilator Ziehl-ABEGG, Typ ER45F-2DN.G5.1R oder gleichwertig.

Technische Daten:
- Ventilator Breite ca.  600 mm
- Ventilator Höhe ca.  600 mm
- Gewicht Motor ca.  250 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**02.01.0.0030 Außerbetriebnahme Lüftungsanlage RLT 3.2 Physikum Abluft**
Außerbetriebnahme Lüftungsanlage RLT 3.2 Physikum Abluft
Außerbetriebnahme der betroffenen Lüftungsanlage einschließlich Abstimmung mit dem Auftraggeber und der Betriebstechnik.
Freischalten der Anlage, Sicherung gegen Wiedereinschalten sowie Feststellung der Spannungsfreiheit.
Einschließlich aller erforderlichen Schalthandlungen, Abstimmungen und Dokumentationen zur sicheren Durchführung der Demontagearbeiten.
Nach Abschluss der Arbeiten betriebsbereite Übergabe der verbleibenden Anlagenteile.
Menge: 1,000 St
DIN 276:2018-12: 439

**02.01.0.0040 Demontage und Entsorgung Ventilator RLT 3.2 Physikum Abluft**
*** gemäß Ausführungsbeschreibung 8
Demontage und Entsorgung Ventilator RLT 3.2 Physikum Abluft
Demontage und Entsorgung in ein Lüftungsgerät eingebautes Ventilatormodul Fabrikat Ventilator Ziehl-ABEGG, Typ ER45F-2DN.G5.1R oder gleichwertig.

Technische Daten:
- Ventilator Breite ca.  600 mm
- Ventilator Höhe ca.  600 mm
- Gewicht Motor ca.  250 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

##### 02.01.1 Montage

**02.01.1.0010 Ventilator RLT 3.1 Physikum Zuluft**
*** gemäß Ausführungsbeschreibung 8
Ventilator RLT 3.1 Physikum Zuluft
Transport, Einbringung, Montage und Inbetriebnahme von 1 Stück Ventilatormodul Fabrikat Rosenberg, Typ DKNB 500-4KI.164.A11 oder gleichwertig, zum Einbau in die bestehende Lüftungsanlage.

Technische Daten:
- Modulbreite ca.  1.220 mm
- Modulhöhe ca.  1.220 mm
- Modullänge ca.  1.000 mm
- Ventilatoren:  1 Stück
- Volumenstrom im Betriebspunkt  9.040 m³/h
- Externe Pressung im Betriebspunkt  925 Pa
- Leistungsaufnahme ca.  3,5 kW
- Betriebsspannung  400D/690Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**02.01.1.0020 Ventilator RLT 3.2 Physikum Abluft**
*** gemäß Ausführungsbeschreibung 8
Ventilator RLT 3.2 Physikum Abluft
Transport, Einbringung, Montage und Inbetriebnahme von 1 Stück Ventilatormodul Fabrikat Rosenberg, Typ DKNB 500-4KB.140.A13 oder gleichwertig, zum Einbau in die bestehende Lüftungsanlage.

Technische Daten:
- Modulbreite ca.  1.220 mm
- Modulhöhe ca.  1.220 mm
- Modullänge ca.  1.055 mm
- Ventilatoren:  1 Stück
- Volumenstrom im Betriebspunkt  9.040 m³/h
- Externe Pressung im Betriebspunkt  1.120 Pa
- Leistungsaufnahme ca.  4,3 kW
- Betriebsspannung  400D/690Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 02.01.2 Sonstiges

**02.01.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**02.01.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**02.01.2.0030 GA-Aufschaltung und Parametrierung**
GA-Aufschaltung und Parametrierung
Einbindung der Ventilatorregelung in die vorhandene Gebäudeautomation einschließlich Parametrierung, Adressierung, Signalprüfung und Funktionsnachweis.
Menge: 2,000 St
DIN 276:2018-12: 439

**02.01.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 02.02 RLT 3.3 Technikum Holz Zuluft

**Ausführungsbeschreibung 9**
*Transportweg*
Transportweg

Transportweg RLT 3.3 Technikum Holz

Ausbringung:
- Transportbeginn im Dachgeschoss
- Transport über Leiter (5 Stufen)
- Transport über Treppe (1 Etage, 17 Stufen)
- Horizontaler Transportweg auf der Etage bis zum Aufzug
- Transport über den vorhandenen Aufzug
- Horizontaler Transportweg im Erdgeschoss bis zur Verladestelle ca. 60 m
- Vorhandene Türdurchgänge, Richtungsänderungen und sonstige Hindernisse sind zu berücksichtige.

Einbringung:
- Transportbeginn Parkplatz/UG
- Horizontaler Transportweg im Erdgeschoss bis zum Aufzug ca. 60 m
- Transport über den vorhandenen Aufzug und Treppe (1 Etage)
- Horizontaler Transportweg auf der Etage bis zur Technikzentrale DG
- Transport über Leiter (5 Stufen)
- Vorhandene Türdurchgänge, Richtungsänderungen und sonstige Hindernisse sind zu berücksichtige.

##### 02.02.0 Demontage/Entsorgung

**02.02.0.0010 Außerbetriebnahme Lüftungsanlage RLT 3.3 Technikum Holz Zuluft**
Außerbetriebnahme Lüftungsanlage RLT 3.3 Technikum Holz Zuluft
Außerbetriebnahme der betroffenen Lüftungsanlage einschließlich Abstimmung mit dem Auftraggeber und der Betriebstechnik.
Freischalten der Anlage, Sicherung gegen Wiedereinschalten sowie Feststellung der Spannungsfreiheit.
Einschließlich aller erforderlichen Schalthandlungen, Abstimmungen und Dokumentationen zur sicheren Durchführung der Demontagearbeiten.
Nach Abschluss der Arbeiten betriebsbereite Übergabe der verbleibenden Anlagenteile.
Menge: 1,000 St
DIN 276:2018-12: 439

**02.02.0.0020 Demontage und Entsorgung Ventilator RLT 3.3 Technikum Holz Zuluft**
*** gemäß Ausführungsbeschreibung 9
Demontage und Entsorgung Ventilator RLT 3.3 Technikum Holz Zuluft
Demontage und Entsorgung in ein Lüftungsgerät eingebautes Ventilatormodul Fabrikat Ventilator Ziehl-ABEGG.

Technische Daten:
- Ventilator Breite ca.  320 mm
- Ventilator Höhe ca.  320 mm
- Gewicht Motor ca.  85 kg

Leistungsumfang:
- Abklemmen der elektrischen Anschlussleitungen
- Ausbau der Ventilatormodule einschließlich Befestigungselementen
- Verladung, Transport und fachgerechte Entsorgung sämtlicher ausgebauter Komponenten

Ausbringung:
- wie in Ausführungsbeschreibung beschrieben

Anfallende Elektro- und Metallabfälle aufnehmen, verladen, transportieren und entsprechend den geltenden abfallrechtlichen Vorschriften entsorgen.
Die Entsorgungsnachweise sind dem Auftraggeber spätestens zur Abnahme vorzulegen.
Menge: 1,000 St
DIN 276:2018-12: 439

##### 02.02.1 Montage

**02.02.1.0010 Ventilator RLT 3.3 Technikum Holz Zuluft**
*** gemäß Ausführungsbeschreibung 9
Ventilator RLT 3.3 Technikum Holz Zuluft
Transport, Einbringung, Montage und Inbetriebnahme von 1 Stück Ventilatormodul Fabrikat Rosenberg, Typ DKNB 450-4KB.125.A10 oder gleichwertig, zum Einbau in die bestehende Lüftungsanlage.

Technische Daten:
- Modulbreite ca.  1.180 mm
- Modulhöhe ca.  920 mm
- Modullänge ca.  960 mm
- Ventilatoren:  1 Stück
- Volumenstrom im Betriebspunkt  4.550 m³/h
- Externe Pressung im Betriebspunkt  920 Pa
- Leistungsaufnahme ca.  1,9 kW
- Betriebsspannung  230D/400Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 02.02.2 Sonstiges

**02.02.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**02.02.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**02.02.2.0030 GA-Aufschaltung und Parametrierung**
GA-Aufschaltung und Parametrierung
Einbindung der Ventilatorregelung in die vorhandene Gebäudeautomation einschließlich Parametrierung, Adressierung, Signalprüfung und Funktionsnachweis.
Menge: 2,000 St
DIN 276:2018-12: 439

**02.02.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 02.03 RLT 3.4 Technikum Metall Zu-/Abluft

**Ausführungsbeschreibung 10**
*Transportweg*
Transportweg

Transportweg RLT 3.4 Technikum Metall

Ausbringung:
- Transportbeginn im Dachgeschoss
- Transport über Leiter (5 Stufen)
- Transport über Treppe (1 Etage, 17 Stufen)
- Horizontaler Transportweg auf der Etage bis zum Aufzug
- Transport über den vorhandenen Aufzug
- Horizontaler Transportweg im Erdgeschoss bis zur Verladestelle ca. 60 m
- Vorhandene Türdurchgänge, Richtungsänderungen und sonstige Hindernisse sind zu berücksichtige.

Einbringung:
- Transportbeginn Parkplatz/UG
- Horizontaler Transportweg im Erdgeschoss bis zum Aufzug ca. 60 m
- Transport über den vorhandenen Aufzug und Treppe (1 Etage)
- Horizontaler Transportweg auf der Etage bis zur Technikzentrale DG
- Transport über Leiter (5 Stufen)
- Vorhandene Türdurchgänge, Richtungsänderungen und sonstige Hindernisse sind zu berücksichtige.

##### 02.03.0 Demontage/Entsorgung

**02.03.0.0010 Außerbetriebnahme Lüftungsanlage RLT 3.4 Technikum Metall Zuluft**
Außerbetriebnahme Lüftungsanlage RLT 3.4 Technikum Metall Zuluft
Außerbetriebnahme der betroffenen Lüftungsanlage einschließlich Abstimmung mit dem Auftraggeber und der Betriebstechnik.
Freischalten der Anlage, Sicherung gegen Wiedereinschalten sowie Feststellung der Spannungsfreiheit.
Einschließlich aller erforderlichen Schalthandlungen, Abstimmungen und Dokumentationen zur sicheren Durchführung der Demontagearbeiten.
Nach Abschluss der Arbeiten betriebsbereite Übergabe der verbleibenden Anlagenteile.
Menge: 1,000 St
DIN 276:2018-12: 439

**02.03.0.0020 Demontage und Entsorgung Ventilator RLT 3.4 Technikum Metall Zuluft**
*** gemäß Ausführungsbeschreibung 10
Demontage und Entsorgung Ventilator RLT 3.4 Technikum Metall Zuluft
Demontage und Entsorgung in ein Lüftungsgerät eingebautes Ventilatormodul Fabrikat Ventilator Ziehl-ABEGG.

Technische Daten:
- Ventilator Breite ca.  410 mm
- Ventilator Höhe ca.  410 mm
- Gewicht Motor ca.  90 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**02.03.0.0030 Außerbetriebnahme Lüftungsanlage RLT 3.4 Technikum Metall Abluft**
Außerbetriebnahme Lüftungsanlage RLT 3.4 Technikum Metall Abluft
Außerbetriebnahme der betroffenen Lüftungsanlage einschließlich Abstimmung mit dem Auftraggeber und der Betriebstechnik.
Freischalten der Anlage, Sicherung gegen Wiedereinschalten sowie Feststellung der Spannungsfreiheit.
Einschließlich aller erforderlichen Schalthandlungen, Abstimmungen und Dokumentationen zur sicheren Durchführung der Demontagearbeiten.
Nach Abschluss der Arbeiten betriebsbereite Übergabe der verbleibenden Anlagenteile.
Menge: 1,000 St
DIN 276:2018-12: 439

**02.03.0.0040 Demontage und Entsorgung Ventilator RLT 3.4 Technikum Metall Abluft**
*** gemäß Ausführungsbeschreibung 10
Demontage und Entsorgung Ventilator RLT 3.4 Technikum Metall Abluft
Demontage und Entsorgung in ein Lüftungsgerät eingebautes Ventilatormodul Fabrikat Ventilator Ziehl-ABEGG.

Technische Daten:
- Ventilator Breite ca.  420 mm
- Ventilator Höhe ca.  420 mm
- Gewicht Motor ca.  90 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

##### 02.03.1 Montage

**02.03.1.0010 Ventilator RLT 3.4 Technikum Metall Zuluft**
*** gemäß Ausführungsbeschreibung 10
Ventilator RLT 3.4 Technikum Metall Zuluft
Transport, Einbringung, Montage und Inbetriebnahme von 1 Stück Ventilatormodul Fabrikat Rosenberg, Typ DKNB 315-2KB.090.A10 oder gleichwertig, zum Einbau in die bestehende Lüftungsanlage.

Technische Daten:
- Modulbreite ca.  810 mm
- Modulhöhe ca.  580 mm
- Modullänge ca.  805 mm
- Ventilatoren:  1 Stück
- Volumenstrom im Betriebspunkt  5.250 m³/h
- Externe Pressung im Betriebspunkt  850 Pa
- Leistungsaufnahme ca.  2,4 kW
- Betriebsspannung  400D/690Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**02.03.1.0020 Ventilator RLT 3.4 Technikum Metall Abluft**
*** gemäß Ausführungsbeschreibung 10
Ventilator RLT 3.4 Technikum Metall Abluft
Transport, Einbringung, Montage und Inbetriebnahme von 1 Stück Ventilatormodul Fabrikat Rosenberg, Typ DKNB 315-2KB.090.A10 oder gleichwertig, zum Einbau in die bestehende Lüftungsanlage.

Technische Daten:
- Modulbreite ca.  810 mm
- Modulhöhe ca.  580 mm
- Modullänge ca.  805 mm
- Ventilatoren:  1 Stück
- Volumenstrom im Betriebspunkt  5.250 m³/h
- Externe Pressung im Betriebspunkt  665 Pa
- Leistungsaufnahme ca.  2,0 kW
- Betriebsspannung  400D/690Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 02.03.2 Sonstiges

**02.03.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**02.03.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**02.03.2.0030 GA-Aufschaltung und Parametrierung**
GA-Aufschaltung und Parametrierung
Einbindung der Ventilatorregelung in die vorhandene Gebäudeautomation einschließlich Parametrierung, Adressierung, Signalprüfung und Funktionsnachweis.
Menge: 2,000 St
DIN 276:2018-12: 439

**02.03.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 02.04 RLT 3.5 Übungshalle Zu-/Abluft

**Ausführungsbeschreibung 11**
*Transportweg*
Transportweg

Transportweg RLT 3.5 Übungshalle

Ausbringung:
- Transportbeginn im Zwischengeschoss
- Transport über Treppe (1 Etage, 19 Stufen)
- Horizontaler Transportweg im Erdgeschoss bis zur Verladestelle ca. 30 m
- Vorhandene Türdurchgänge, Richtungsänderungen und sonstige Hindernisse sind zu berücksichtige.

Einbringung:
- Transportbeginn Parkplatz/UG
- Horizontaler Transportweg im Erdgeschoss bis zum Aufzug ca. 30 m
- Transport über Treppe (1 Etage, 19 Stufen)
- Horizontaler Transportweg auf der Etage bis zum Technikraum ZG
- Vorhandene Türdurchgänge, Richtungsänderungen und sonstige Hindernisse sind zu berücksichtige.

##### 02.04.0 Demontage/Entsorgung

**02.04.0.0010 Außerbetriebnahme Lüftungsanlage RLT 3.5 Übungshalle Zuluft**
Außerbetriebnahme Lüftungsanlage RLT 3.5 Übungshalle Zuluft
Außerbetriebnahme der betroffenen Lüftungsanlage einschließlich Abstimmung mit dem Auftraggeber und der Betriebstechnik.
Freischalten der Anlage, Sicherung gegen Wiedereinschalten sowie Feststellung der Spannungsfreiheit.
Einschließlich aller erforderlichen Schalthandlungen, Abstimmungen und Dokumentationen zur sicheren Durchführung der Demontagearbeiten.
Nach Abschluss der Arbeiten betriebsbereite Übergabe der verbleibenden Anlagenteile.
Menge: 1,000 St
DIN 276:2018-12: 439

**02.04.0.0020 Demontage und Entsorgung Ventilator RLT 3.5 Übungshalle Zuluft**
*** gemäß Ausführungsbeschreibung 11
Demontage und Entsorgung Ventilator RLT 3.5 Übungshalle Zuluft
Demontage und Entsorgung in ein Lüftungsgerät eingebautes Ventilatormodul Fabrikat Ventilator Ziehl-ABEGG.

Technische Daten:
- Ventilator Breite ca.  550 mm
- Ventilator Höhe ca.  550 mm
- Gewicht Motor ca.  135 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**02.04.0.0030 Außerbetriebnahme Lüftungsanlage RLT 3.5 Übungshalle Abluft**
Außerbetriebnahme Lüftungsanlage RLT 3.5 Übungshalle Abluft
Außerbetriebnahme der betroffenen Lüftungsanlage einschließlich Abstimmung mit dem Auftraggeber und der Betriebstechnik.
Freischalten der Anlage, Sicherung gegen Wiedereinschalten sowie Feststellung der Spannungsfreiheit.
Einschließlich aller erforderlichen Schalthandlungen, Abstimmungen und Dokumentationen zur sicheren Durchführung der Demontagearbeiten.
Nach Abschluss der Arbeiten betriebsbereite Übergabe der verbleibenden Anlagenteile.
Menge: 1,000 St
DIN 276:2018-12: 439

**02.04.0.0040 Demontage und Entsorgung Ventilator RLT 3.5 Übungshalle Abluft**
*** gemäß Ausführungsbeschreibung 11
Demontage und Entsorgung Ventilator RLT 3.5 Übungshalle Abluft
Demontage und Entsorgung in ein Lüftungsgerät eingebautes Ventilatormodul Fabrikat Ventilator Ziehl-ABEGG.

Technische Daten:
- Ventilator Breite ca.  550 mm
- Ventilator Höhe ca.  550 mm
- Gewicht Motor ca.  135 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

##### 02.04.1 Montage

**02.04.1.0010 Ventilator RLT 3.5 Übungshalle Zuluft**
*** gemäß Ausführungsbeschreibung 11
Ventilator RLT 3.5 Übungshalle Zuluft
Transport, Einbringung, Montage und Inbetriebnahme von 1 Stück Ventilatormodul Fabrikat Rosenberg, Typ DKNB 500-4KI.164.A11 oder gleichwertig, zum Einbau in die bestehende Lüftungsanlage.

Technische Daten:
- Modulbreite ca.  920 mm
- Modulhöhe ca.  930 mm
- Modullänge ca.  1.000 mm
- Ventilatoren:  1 Stück
- Volumenstrom im Betriebspunkt  8.850 m³/h
- Externe Pressung im Betriebspunkt  870 Pa
- Leistungsaufnahme ca.  3,2 kW
- Betriebsspannung  400D/690Y V, 50 Hz
- Schutzart  IP55

Leistungsumfang:
- Transport der Ventilatormodule und Zubehörteile über beschriebenen Transportweg bis zum Technikraum ZG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**02.04.1.0020 Ventilator RLT 3.5 Übungshalle Abluft**
*** gemäß Ausführungsbeschreibung 11
Ventilator RLT 3.5 Übungshalle Abluft
Transport, Einbringung, Montage und Inbetriebnahme von 2 Stück Ventilatormodulen Fabrikat Rosenberg, Typ DKNB 500-4KI.164.A10 oder gleichwertig, zum Einbau in die bestehende Lüftungsanlage.

Technische Daten:
- Modulbreite ca.  320 mm
- Modulhöhe ca.  930 mm
- Modullänge ca.  1.000 mm
- Ventilatoren:  1 Stück
- Volumenstrom im Betriebspunkt  8.850 m³/h
- Externe Pressung im Betriebspunkt  615 Pa
- Leistungsaufnahme ca.  2,3 kW
- Betriebsspannung  400D/690Y V, 50 Hz
- Schutzart  IP55

Leistungsumfang:
- Transport der Ventilatormodule und Zubehörteile über beschriebenen Transportweg bis zum Technikraum ZG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 02.04.2 Sonstiges

**02.04.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**02.04.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**02.04.2.0030 GA-Aufschaltung und Parametrierung**
GA-Aufschaltung und Parametrierung
Einbindung der Ventilatorregelung in die vorhandene Gebäudeautomation einschließlich Parametrierung, Adressierung, Signalprüfung und Funktionsnachweis.
Menge: 2,000 St
DIN 276:2018-12: 439

**02.04.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

### 03 Haus 4

#### 03.01 RLT 4.1 Technikum Labore Zuluft

**Ausführungsbeschreibung 12**
*Transportweg*
Transportweg

Transportweg RLT 4.1 Technikum Labore

Ausbringung:
- Transportbeginn im Dachgeschoss
- Transport über Leiter (5 Stufen)
- Transport über Treppe (1 Etage, 19 Stufen)
- Horizontaler Transportweg auf der Etage bis zum Aufzug
- Transport über den vorhandenen Aufzug
- Horizontaler Transportweg im Erdgeschoss bis zur Verladestelle ca. 70 m
- Vorhandene Türdurchgänge, Richtungsänderungen und sonstige Hindernisse sind zu berücksichtige.

Einbringung:
- Transportbeginn Parkplatz/UG
- Horizontaler Transportweg im Erdgeschoss bis zum Aufzug ca. 70 m
- Transport über den vorhandenen Aufzug und Treppe (1 Etage, 19 Stufen)
- Horizontaler Transportweg auf der Etage bis zur Technikzentrale DG
- Transport über Leiter (5 Stufen)
- Vorhandene Türdurchgänge, Richtungsänderungen und sonstige Hindernisse sind zu berücksichtige.

##### 03.01.0 Demontage/Entsorgung

**03.01.0.0010 Außerbetriebnahme Lüftungsanlage RLT 4.1 Technikum Labore Zuluft**
Außerbetriebnahme Lüftungsanlage RLT 4.1 Technikum Labore Zuluft
Außerbetriebnahme der betroffenen Lüftungsanlage einschließlich Abstimmung mit dem Auftraggeber und der Betriebstechnik.
Freischalten der Anlage, Sicherung gegen Wiedereinschalten sowie Feststellung der Spannungsfreiheit.
Einschließlich aller erforderlichen Schalthandlungen, Abstimmungen und Dokumentationen zur sicheren Durchführung der Demontagearbeiten.
Nach Abschluss der Arbeiten betriebsbereite Übergabe der verbleibenden Anlagenteile.
Menge: 1,000 St
DIN 276:2018-12: 439

**03.01.0.0020 Demontage und Entsorgung Ventilator RLT 4.1 Technikum Labore Zuluft**
*** gemäß Ausführungsbeschreibung 12
Demontage und Entsorgung Ventilator RLT 4.1 Technikum Labore Zuluft
Demontage und Entsorgung in ein Lüftungsgerät eingebautes Ventilatormodul Fabrikat Ventilator Ziehl-ABEGG, Typ 630 oder gleichwertig.

Technische Daten:
- Ventilator Breite ca.  780 mm
- Ventilator Höhe ca.  780 mm
- Gewicht Motor ca.  395 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**03.01.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 03.01.1 Montage

**03.01.1.0010 Ventilator RLT 4.1 Technikum Labore Zuluft**
*** gemäß Ausführungsbeschreibung 12
Ventilator RLT 4.1 Technikum Labore Zuluft
Transport, Einbringung, Montage und Inbetriebnahme von 1 Stück Ventilatormodul Fabrikat Rosenberg, Typ GKHF 560-CII.183.6NA IE Gen3+ oder gleichwertig, zum Einbau in die bestehende Lüftungsanlage.

Technische Daten:
- Modulbreite ca.  1.810 mm
- Modulhöhe ca.  1.210 mm
- Modullänge ca.  750 mm
- Ventilatoren:  1 Stück
- Volumenstrom im Betriebspunkt  14.290 m³/h
- Externe Pressung im Betriebspunkt  900 Pa
- Leistungsaufnahme ca.  5,5 kW
- Betriebsspannung  3~ 380-480 V, 50/60 Hz
- Schutzart  IP54

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 03.01.2 Sonstiges

**03.01.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**03.01.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**03.01.2.0030 GA-Aufschaltung und Parametrierung**
GA-Aufschaltung und Parametrierung
Einbindung der Ventilatorregelung in die vorhandene Gebäudeautomation einschließlich Parametrierung, Adressierung, Signalprüfung und Funktionsnachweis.
Menge: 2,000 St
DIN 276:2018-12: 439

**03.01.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 03.02 RLT 4.2 Technikum Labore Abluft

**Ausführungsbeschreibung 13**
*Transportweg*
Transportweg

Transportweg RLT 4.2 Technikum Labore

Ausbringung:
- Transportbeginn im Dachgeschoss
- Transport über Leiter (5 Stufen)
- Transport über Treppe (1 Etage, 19 Stufen)
- Horizontaler Transportweg auf der Etage bis zum Aufzug
- Transport über den vorhandenen Aufzug
- Horizontaler Transportweg im Erdgeschoss bis zur Verladestelle ca. 70 m
- Vorhandene Türdurchgänge, Richtungsänderungen und sonstige Hindernisse sind zu berücksichtige.

Einbringung:
- Transportbeginn Parkplatz/UG
- Horizontaler Transportweg im Erdgeschoss bis zum Aufzug ca. 70 m
- Transport über den vorhandenen Aufzug und Treppe (1 Etage, 19 Stufen)
- Horizontaler Transportweg auf der Etage bis zur Technikzentrale DG
- Transport über Leiter (5 Stufen)
- Vorhandene Türdurchgänge, Richtungsänderungen und sonstige Hindernisse sind zu berücksichtige.

##### 03.02.0 Demontage/Entsorgung

**03.02.0.0010 Außerbetriebnahme Lüftungsanlage RLT 4.2 Technikum Labore Abluft**
Außerbetriebnahme Lüftungsanlage RLT 4.2 Technikum Labore Abluft
Außerbetriebnahme der betroffenen Lüftungsanlage einschließlich Abstimmung mit dem Auftraggeber und der Betriebstechnik.
Freischalten der Anlage, Sicherung gegen Wiedereinschalten sowie Feststellung der Spannungsfreiheit.
Einschließlich aller erforderlichen Schalthandlungen, Abstimmungen und Dokumentationen zur sicheren Durchführung der Demontagearbeiten.
Nach Abschluss der Arbeiten betriebsbereite Übergabe der verbleibenden Anlagenteile.
Menge: 1,000 St
DIN 276:2018-12: 439

**03.02.0.0020 Demontage und Entsorgung Ventilator RLT 4.2 Technikum Labore Abluft**
*** gemäß Ausführungsbeschreibung 13
Demontage und Entsorgung Ventilator RLT 4.2 Technikum Labore Abluft
Demontage und Entsorgung in ein Lüftungsgerät eingebautes Ventilatormodul Fabrikat Ventilator Ziehl-ABEGG, Typ 630 oder gleichwertig.

Technische Daten:
- Ventilator Breite ca.  780 mm
- Ventilator Höhe ca.  780 mm
- Gewicht Motor ca.  345 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**03.02.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 03.02.1 Montage

**03.02.1.0010 Ventilator RLT 4.2 Technikum Labore Abluft**
*** gemäß Ausführungsbeschreibung 13
Ventilator RLT 4.2 Technikum Labore Abluft
Transport, Einbringung, Montage und Inbetriebnahme von 2 Stück Ventilatormodulen Fabrikat Rosenberg, Typ GKHF 450-CII.147.6FF IE Gen3 oder gleichwertig, zum Einbau in die bestehende Lüftungsanlage.

Technische Daten:
- Modulbreite ca.  1.700 mm
- Modulhöhe ca.  1.090 mm
- Modullänge ca.  670 mm
- Ventilatoren:  2 Stück
- Volumenstrom im Betriebspunkt  16.350 m³/h
- Externe Pressung im Betriebspunkt  1.090 Pa
- Leistungsaufnahme ca.  7,6 kW
- Betriebsspannung  3~ 380-480 V, 50/60 Hz
- Schutzart  IP54

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 03.02.2 Sonstiges

**03.02.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**03.02.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**03.02.2.0030 GA-Aufschaltung und Parametrierung**
GA-Aufschaltung und Parametrierung
Einbindung der Ventilatorregelung in die vorhandene Gebäudeautomation einschließlich Parametrierung, Adressierung, Signalprüfung und Funktionsnachweis.
Menge: 2,000 St
DIN 276:2018-12: 439

**03.02.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 03.03 RLT 4.3 Technikum Lärm Zuluft

**Ausführungsbeschreibung 14**
*Transportweg*
Transportweg

Transportweg RLT 4.3 Technikum Lärm

Ausbringung:
- Transportbeginn im Dachgeschoss
- Transport über Leiter (5 Stufen)
- Transport über Treppe (1 Etage, 19 Stufen)
- Horizontaler Transportweg auf der Etage bis zum Aufzug
- Transport über den vorhandenen Aufzug
- Horizontaler Transportweg im Erdgeschoss bis zur Verladestelle ca. 70 m
- Vorhandene Türdurchgänge, Richtungsänderungen und sonstige Hindernisse sind zu berücksichtige.

Einbringung:
- Transportbeginn Parkplatz/UG
- Horizontaler Transportweg im Erdgeschoss bis zum Aufzug ca. 70 m
- Transport über den vorhandenen Aufzug und Treppe (1 Etage, 19 Stufen)
- Horizontaler Transportweg auf der Etage bis zur Technikzentrale DG
- Transport über Leiter (5 Stufen)
- Vorhandene Türdurchgänge, Richtungsänderungen und sonstige Hindernisse sind zu berücksichtige.

##### 03.03.0 Demomtage/Entsorgung

**03.03.0.0010 Außerbetriebnahme Lüftungsanlage RLT 4.3 Technikum Lärm Zuluft**
Außerbetriebnahme Lüftungsanlage RLT 4.3 Technikum Lärm Zuluft
Außerbetriebnahme der betroffenen Lüftungsanlage einschließlich Abstimmung mit dem Auftraggeber und der Betriebstechnik.
Freischalten der Anlage, Sicherung gegen Wiedereinschalten sowie Feststellung der Spannungsfreiheit.
Einschließlich aller erforderlichen Schalthandlungen, Abstimmungen und Dokumentationen zur sicheren Durchführung der Demontagearbeiten.
Nach Abschluss der Arbeiten betriebsbereite Übergabe der verbleibenden Anlagenteile.
Menge: 1,000 St
DIN 276:2018-12: 439

**03.03.0.0020 Demontage und Entsorgung Ventilator RLT 4.3 Technikum Lärm Zuluft**
*** gemäß Ausführungsbeschreibung 14
Demontage und Entsorgung Ventilator RLT 4.3 Technikum Lärm Zuluft
Demontage und Entsorgung in ein Lüftungsgerät eingebautes Ventilatormodul Fabrikat Ventilator Ziehl-ABEGG, Typ 315 oder gleichwertig.

Technische Daten:
- Ventilator Breite ca.  320 mm
- Ventilator Höhe ca.  320 mm
- Gewicht Motor ca.  145 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**03.03.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 03.03.1 Montage

**03.03.1.0010 Ventilator RLT 4.3 Technikum Lärm Zuluft**
*** gemäß Ausführungsbeschreibung 14
Ventilator RLT 4.3 Technikum Lärm Zuluft
Transport, Einbringung, Montage und Inbetriebnahme von 1 Stück Ventilatormodul Fabrikat Rosenberg, Typ GKHF 355-CII.118.5FA IE Gen3 oder gleichwertig, zum Einbau in die bestehende Lüftungsanlage.

Technische Daten:
- Modulbreite ca.  810 mm
- Modulhöhe ca.  780 mm
- Modullänge ca.  465 mm
- Ventilatoren:  1 Stück
- Volumenstrom im Betriebspunkt  4.250 m³/h
- Externe Pressung im Betriebspunkt  550 Pa
- Leistungsaufnahme ca.  1,1 kW
- Betriebsspannung  3~ 380-480 V, 50/60 Hz
- Schutzart  IP54

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 03.03.2 Sonstiges

**03.03.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**03.03.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**03.03.2.0030 GA-Aufschaltung und Parametrierung**
GA-Aufschaltung und Parametrierung
Einbindung der Ventilatorregelung in die vorhandene Gebäudeautomation einschließlich Parametrierung, Adressierung, Signalprüfung und Funktionsnachweis.
Menge: 2,000 St
DIN 276:2018-12: 439

**03.03.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

### 04 Haus 5

#### 04.01 RLT 5.1 Seminarräume/Werkstatt Zuluft

**Ausführungsbeschreibung 15**
*Transportweg*
Transportweg

Transportweg RLT 5.1 Seminarräume/Werkstatt

Ausbringung:
- Transportbeginn im Dachgeschoss
- Transport über Leiter (5 Stufen)
- Transport über Treppe (1 Etage, 16 Stufen)
- Horizontaler Transportweg auf der Etage bis zum Aufzug
- Transport über den vorhandenen Aufzug
- Horizontaler Transportweg im Erdgeschoss bis zur Verladestelle ca. 45 m
- Vorhandene Türdurchgänge, Richtungsänderungen und sonstige Hindernisse sind zu berücksichtige.

Einbringung:
- Transportbeginn Parkplatz/UG
- Horizontaler Transportweg im Erdgeschoss bis zum Aufzug ca. 45 m
- Transport über den vorhandenen Aufzug und Treppe (1 Etage, 16 Stufen)
- Horizontaler Transportweg auf der Etage bis zur Technikzentrale DG
- Transport über Leiter (5 Stufen)
- Vorhandene Türdurchgänge, Richtungsänderungen und sonstige Hindernisse sind zu berücksichtige.

##### 04.01.0 Demontage/Entsorgung

**04.01.0.0010 Außerbetriebnahme Lüftungsanlage RLT 5.1 Seminar Zuluft**
Außerbetriebnahme Lüftungsanlage RLT 5.1 Seminar Zuluft
Außerbetriebnahme der betroffenen Lüftungsanlage einschließlich Abstimmung mit dem Auftraggeber und der Betriebstechnik.
Freischalten der Anlage, Sicherung gegen Wiedereinschalten sowie Feststellung der Spannungsfreiheit.
Einschließlich aller erforderlichen Schalthandlungen, Abstimmungen und Dokumentationen zur sicheren Durchführung der Demontagearbeiten.
Nach Abschluss der Arbeiten betriebsbereite Übergabe der verbleibenden Anlagenteile.
Menge: 1,000 St
DIN 276:2018-12: 439

**04.01.0.0020 Demontage und Entsorgung Ventilator RLT 5.1 Seminar Zuluft**
*** gemäß Ausführungsbeschreibung 15
Demontage und Entsorgung Ventilator RLT 5.1 Seminar Zuluft
Demontage und Entsorgung in ein Lüftungsgerät eingebautes Ventilatormodul Fabrikat Ventilator Ziehl-ABEGG, Typ 400 oder gleichwertig.

Technische Daten:
- Ventilator Breite ca.  420 mm
- Ventilator Höhe ca.  420 mm
- Gewicht Motor ca.  225 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**04.01.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 04.01.1 Montage

**04.01.1.0010 Ventilator RLT 5.1 Seminar Zuluft**
*** gemäß Ausführungsbeschreibung 15
Ventilator RLT 5.1 Seminar Zuluft
Transport, Einbringung, Montage und Inbetriebnahme von 1 Stück Ventilatormodul Fabrikat Rosenberg, Typ GKHF 450-CII.147.6FF IE Gen3 oder gleichwertig, zum Einbau in die bestehende Lüftungsanlage.

Technische Daten:
- Modulbreite ca.  1.090 mm
- Modulhöhe ca.  790 mm
- Modullänge ca.  670 mm
- Ventilatoren:  1 Stück
- Volumenstrom im Betriebspunkt  8.230 m³/h
- Externe Pressung im Betriebspunkt  850 Pa
- Leistungsaufnahme ca.  3,0 kW
- Betriebsspannung  3~ 380-480 V, 50/60 Hz
- Schutzart  IP54

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 04.01.2 Sonstiges

**04.01.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**04.01.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**04.01.2.0030 GA-Aufschaltung und Parametrierung**
GA-Aufschaltung und Parametrierung
Einbindung der Ventilatorregelung in die vorhandene Gebäudeautomation einschließlich Parametrierung, Adressierung, Signalprüfung und Funktionsnachweis.
Menge: 2,000 St
DIN 276:2018-12: 439

**04.01.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 04.02 RLT 5.2 Seminarräume/Werkstatt Abluft

**Ausführungsbeschreibung 16**
*Transportweg*
Transportweg

Transportweg RLT 5.2 Seminarräume/Werkstatt

Ausbringung:
- Transportbeginn im Dachgeschoss
- Transport über Leiter (5 Stufen)
- Transport über Treppe (1 Etage, 16 Stufen)
- Horizontaler Transportweg auf der Etage bis zum Aufzug
- Transport über den vorhandenen Aufzug
- Horizontaler Transportweg im Erdgeschoss bis zur Verladestelle ca. 45 m
- Vorhandene Türdurchgänge, Richtungsänderungen und sonstige Hindernisse sind zu berücksichtige.

Einbringung:
- Transportbeginn Parkplatz/UG
- Horizontaler Transportweg im Erdgeschoss bis zum Aufzug ca. 45 m
- Transport über den vorhandenen Aufzug und Treppe (1 Etage, 16 Stufen)
- Horizontaler Transportweg auf der Etage bis zur Technikzentrale DG
- Transport über Leiter (5 Stufen)
- Vorhandene Türdurchgänge, Richtungsänderungen und sonstige Hindernisse sind zu berücksichtige.

##### 04.02.0 Demontage/Entsorgung

**04.02.0.0010 Außerbetriebnahme Lüftungsanlage RLT 5.2 Seminar Abluft**
Außerbetriebnahme Lüftungsanlage RLT 5.2 Seminar Abluft
Außerbetriebnahme der betroffenen Lüftungsanlage einschließlich Abstimmung mit dem Auftraggeber und der Betriebstechnik.
Freischalten der Anlage, Sicherung gegen Wiedereinschalten sowie Feststellung der Spannungsfreiheit.
Einschließlich aller erforderlichen Schalthandlungen, Abstimmungen und Dokumentationen zur sicheren Durchführung der Demontagearbeiten.
Nach Abschluss der Arbeiten betriebsbereite Übergabe der verbleibenden Anlagenteile.
Menge: 1,000 St
DIN 276:2018-12: 439

**04.02.0.0020 Demontage und Entsorgung Ventilator RLT 5.2 Seminar Abluft**
*** gemäß Ausführungsbeschreibung 16
Demontage und Entsorgung Ventilator RLT 5.2 Seminar Abluft
Demontage und Entsorgung in ein Lüftungsgerät eingebautes Ventilatormodul Fabrikat Ventilator Ziehl-ABEGG, Typ 450 oder gleichwertig.

Technische Daten:
- Ventilator Breite ca.  550 mm
- Ventilator Höhe ca.  550 mm
- Gewicht Motor ca.  245 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**04.02.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 04.02.1 Montage

**04.02.1.0010 Ventilator RLT 5.2 Seminar Abluft**
*** gemäß Ausführungsbeschreibung 16
Ventilator RLT 5.2 Seminar Abluft
Transport, Einbringung, Montage und Inbetriebnahme von 1 Stück Ventilatormodul Fabrikat Rosenberg, Typ GKHD 500-CII.164.6FF IE Gen3 oder gleichwertig, zum Einbau in die bestehende Lüftungsanlage.

Technische Daten:
- Modulbreite ca.  1.110 mm
- Modulhöhe ca.  1.100 mm
- Modullänge ca.  860 mm
- Ventilatoren:  1 Stück
- Volumenstrom im Betriebspunkt  10.160 m³/h
- Externe Pressung im Betriebspunkt  800 Pa
- Leistungsaufnahme ca.  3,2 kW
- Betriebsspannung  3~ 380-480 V, 50/60 Hz
- Schutzart  IP54

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 04.02.2 Sonstiges

**04.02.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**04.02.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**04.02.2.0030 GA-Aufschaltung und Parametrierung**
GA-Aufschaltung und Parametrierung
Einbindung der Ventilatorregelung in die vorhandene Gebäudeautomation einschließlich Parametrierung, Adressierung, Signalprüfung und Funktionsnachweis.
Menge: 2,000 St
DIN 276:2018-12: 439

**04.02.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

### 05 Haus 6

#### 05.01 RLT 6 Seminarräume Zuluft

**Ausführungsbeschreibung 17**
*Transportweg*
Transportweg

Transportweg RLT 6 Seminarräume

Ausbringung:
- Transportbeginn im Dachgeschoss
- Transport über Leiter (5 Stufen)
- Transport über Treppe (1 Etage, 16 Stufen)
- Horizontaler Transportweg auf der Etage bis zum Aufzug
- Transport über den vorhandenen Aufzug
- Horizontaler Transportweg im Erdgeschoss bis zur Verladestelle ca. 55 m
- Vorhandene Türdurchgänge, Richtungsänderungen und sonstige Hindernisse sind zu berücksichtige.

Einbringung:
- Transportbeginn Parkplatz/UG
- Horizontaler Transportweg im Erdgeschoss bis zum Aufzug ca. 55 m
- Transport über den vorhandenen Aufzug und Treppe (1 Etage, 16 Stufen)
- Horizontaler Transportweg auf der Etage bis zur Technikzentrale DG
- Transport über Leiter (5 Stufen)
- Vorhandene Türdurchgänge, Richtungsänderungen und sonstige Hindernisse sind zu berücksichtige.

##### 05.01.0 Demontage/Entsorgung

**05.01.0.0010 Außerbetriebnahme Lüftungsanlage RLT 6 Seminar Zuluft**
Außerbetriebnahme Lüftungsanlage RLT 6 Seminar Zuluft
Außerbetriebnahme der betroffenen Lüftungsanlage einschließlich Abstimmung mit dem Auftraggeber und der Betriebstechnik.
Freischalten der Anlage, Sicherung gegen Wiedereinschalten sowie Feststellung der Spannungsfreiheit.
Einschließlich aller erforderlichen Schalthandlungen, Abstimmungen und Dokumentationen zur sicheren Durchführung der Demontagearbeiten.
Nach Abschluss der Arbeiten betriebsbereite Übergabe der verbleibenden Anlagenteile.
Menge: 1,000 St
DIN 276:2018-12: 439

**05.01.0.0020 Demontage und Entsorgung Ventilator RLT 6 Seminar Zuluft**
*** gemäß Ausführungsbeschreibung 17
Demontage und Entsorgung Ventilator RLT 6 Seminar Zuluft
Demontage und Entsorgung in ein Lüftungsgerät eingebautes Ventilatormodul Fabrikat Ventilator Ziehl-ABEGG, Typ 500 oder gleichwertig.

Technische Daten:
- Ventilator Breite ca.  550 mm
- Ventilator Höhe ca.  550 mm
- Gewicht Motor ca.  250 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

##### 05.01.1 Montage

**05.01.1.0010 Ventilator RLT 6 Seminar Zuluft**
*** gemäß Ausführungsbeschreibung 17
Ventilator RLT 6 Seminar Zuluft
Transport, Einbringung, Montage und Inbetriebnahme von 1 Stück Ventilatormodul Fabrikat Rosenberg, Typ DKNB 500-4KI.164.A11 oder gleichwertig, zum Einbau in die bestehende Lüftungsanlage.

Technische Daten:
- Modulbreite ca.  1.050 mm
- Modulhöhe ca.  1.100 mm
- Modullänge ca.  1.000 mm
- Ventilatoren:  1 Stück
- Volumenstrom im Betriebspunkt  9.650 m³/h
- Externe Pressung im Betriebspunkt  905 Pa
- Leistungsaufnahme ca.  3,2 kW
- Betriebsspannung  400D/690Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 05.01.2 Sonstiges

**05.01.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**05.01.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**05.01.2.0030 GA-Aufschaltung und Parametrierung**
GA-Aufschaltung und Parametrierung
Einbindung der Ventilatorregelung in die vorhandene Gebäudeautomation einschließlich Parametrierung, Adressierung, Signalprüfung und Funktionsnachweis.
Menge: 2,000 St
DIN 276:2018-12: 439

**05.01.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 05.02 RLT 6 Seminarräume Abluft

**Ausführungsbeschreibung 18**
*Transportweg*
Transportweg

Transportweg RLT 6 Seminarräume

Ausbringung:
- Transportbeginn im Dachgeschoss
- Transport über Leiter (5 Stufen)
- Transport über Treppe (1 Etage, 16 Stufen)
- Horizontaler Transportweg auf der Etage bis zum Aufzug
- Transport über den vorhandenen Aufzug
- Horizontaler Transportweg im Erdgeschoss bis zur Verladestelle ca. 55 m
- Vorhandene Türdurchgänge, Richtungsänderungen und sonstige Hindernisse sind zu berücksichtige.

Einbringung:
- Transportbeginn Parkplatz/UG
- Horizontaler Transportweg im Erdgeschoss bis zum Aufzug ca. 55 m
- Transport über den vorhandenen Aufzug und Treppe (1 Etage, 16 Stufen)
- Horizontaler Transportweg auf der Etage bis zur Technikzentrale DG
- Transport über Leiter (5 Stufen)
- Vorhandene Türdurchgänge, Richtungsänderungen und sonstige Hindernisse sind zu berücksichtige.

##### 05.02.0 Demontage/Entsorgung

**05.02.0.0010 Außerbetriebnahme Lüftungsanlage RLT 6 Seminar Abluft**
Außerbetriebnahme Lüftungsanlage RLT 6 Seminar Abluft
Außerbetriebnahme der betroffenen Lüftungsanlage einschließlich Abstimmung mit dem Auftraggeber und der Betriebstechnik.
Freischalten der Anlage, Sicherung gegen Wiedereinschalten sowie Feststellung der Spannungsfreiheit.
Einschließlich aller erforderlichen Schalthandlungen, Abstimmungen und Dokumentationen zur sicheren Durchführung der Demontagearbeiten.
Nach Abschluss der Arbeiten betriebsbereite Übergabe der verbleibenden Anlagenteile.
Menge: 1,000 St
DIN 276:2018-12: 439

**05.02.0.0020 Demontage und Entsorgung Ventilator RLT 6 Seminar Abluft**
*** gemäß Ausführungsbeschreibung 18
Demontage und Entsorgung Ventilator RLT 6 Seminar Abluft
Demontage und Entsorgung in ein Lüftungsgerät eingebautes Ventilatormodul Fabrikat Ventilator Ziehl-ABEGG, Typ 500 oder gleichwertig.

Technische Daten:
- Ventilator Breite ca.  550 mm
- Ventilator Höhe ca.  550 mm
- Gewicht Motor ca.  245 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

##### 05.02.1 Montage

**05.02.1.0010 Ventilator RLT 6 Seminar Abluft**
*** gemäß Ausführungsbeschreibung 18
Ventilator RLT 6 Seminar Abluft
Transport, Einbringung, Montage und Inbetriebnahme von 1 Stück Ventilatormodul Fabrikat Rosenberg, Typ DKNB 500-4KI.164.A11 oder gleichwertig, zum Einbau in die bestehende Lüftungsanlage.

Technische Daten:
- Modulbreite ca.  1.120 mm
- Modulhöhe ca.  1.220 mm
- Modullänge ca.  1.000 mm
- Ventilatoren:  1 Stück
- Volumenstrom im Betriebspunkt  10.410 m³/h
- Externe Pressung im Betriebspunkt  941 Pa
- Leistungsaufnahme ca.  4,1 kW
- Betriebsspannung  400D/690Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 05.02.2 Sonstiges

**05.02.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**05.02.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**05.02.2.0030 GA-Aufschaltung und Parametrierung**
GA-Aufschaltung und Parametrierung
Einbindung der Ventilatorregelung in die vorhandene Gebäudeautomation einschließlich Parametrierung, Adressierung, Signalprüfung und Funktionsnachweis.
Menge: 2,000 St
DIN 276:2018-12: 439

**05.02.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

### 06 Haus 10

#### 06.01 RLT 10.1 Südtrakt Zu-/Abluft

**Ausführungsbeschreibung 19**
*Transportweg*
Transportweg

Transportweg RLT 10.1 Nordtrakt

Ausbringung:
- Transportbeginn im Erdgeschoss
- Horizontaler Transportweg im Erdgeschoss bis zur Verladestelle ca. 120 m
- Vorhandene Türdurchgänge, Richtungsänderungen und sonstige Hindernisse sind zu berücksichtige.

Einbringung:
- Transportbeginn Parkplatz/2. UG
- Horizontaler Transportweg im Erdgeschoss bis zum Aufzug ca. 120 m
- Horizontaler Transportweg auf der Etage bis zur Technikzentrale Süd EG
- Vorhandene Türdurchgänge, Richtungsänderungen und sonstige Hindernisse sind zu berücksichtige.

##### 06.01.0 Demontage/Entsorgung

**06.01.0.0010 Außerbetriebnahme Lüftungsanlage RLT 10.1 Südtrakt Zuluft**
Außerbetriebnahme Lüftungsanlage RLT 10.1 Südtrakt Zuluft
Außerbetriebnahme der betroffenen Lüftungsanlage einschließlich Abstimmung mit dem Auftraggeber und der Betriebstechnik.
Freischalten der Anlage, Sicherung gegen Wiedereinschalten sowie Feststellung der Spannungsfreiheit.
Einschließlich aller erforderlichen Schalthandlungen, Abstimmungen und Dokumentationen zur sicheren Durchführung der Demontagearbeiten.
Nach Abschluss der Arbeiten betriebsbereite Übergabe der verbleibenden Anlagenteile.
Menge: 1,000 St
DIN 276:2018-12: 439

**06.01.0.0020 Demontage und Entsorgung Ventilator RLT 10.1 Südtrakt Zuluft**
*** gemäß Ausführungsbeschreibung 19
Demontage und Entsorgung Ventilator RLT 10.1 Südtrakt Zuluft
Demontage und Entsorgung in ein Lüftungsgerät eingebautes Ventilatormodul Fabrikat Ventilator Comefri, Typ THLZ 560 oder gleichwertig.

Technische Daten:
- Ventilator Breite ca.  720 mm
- Ventilator Höhe ca.  720 mm
- Gewicht Motor ca.  120 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**06.01.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**06.01.0.0040 Außerbetriebnahme Lüftungsanlage RLT 10.1 Südtrakt Abluft**
Außerbetriebnahme Lüftungsanlage RLT 10.1 Südtrakt Abluft
Außerbetriebnahme der betroffenen Lüftungsanlage einschließlich Abstimmung mit dem Auftraggeber und der Betriebstechnik.
Freischalten der Anlage, Sicherung gegen Wiedereinschalten sowie Feststellung der Spannungsfreiheit.
Einschließlich aller erforderlichen Schalthandlungen, Abstimmungen und Dokumentationen zur sicheren Durchführung der Demontagearbeiten.
Nach Abschluss der Arbeiten betriebsbereite Übergabe der verbleibenden Anlagenteile.
Menge: 1,000 St
DIN 276:2018-12: 439

**06.01.0.0050 Demontage und Entsorgung Ventilator RLT 10.1 Südtrakt Abluft**
*** gemäß Ausführungsbeschreibung 19
Demontage und Entsorgung Ventilator RLT 10.1 Südtrakt Abluft
Demontage und Entsorgung in ein Lüftungsgerät eingebautes Ventilatormodul Fabrikat Ventilator Comefri, Typ THLZ 710 oder gleichwertig.

Technische Daten:
- Ventilator Breite ca.  900 mm
- Ventilator Höhe ca.  900 mm
- Gewicht Motor ca.  920 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**06.01.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 06.01.1 Montage

**06.01.1.0010 Ventilator RLT 10.1 Südtrakt Zuluft**
*** gemäß Ausführungsbeschreibung 19
Ventilator RLT 10.1 Südtrakt Zuluft
Transport, Einbringung, Montage und Inbetriebnahme von 2 Stück Ventilatormodulen Fabrikat Rosenberg, Typ GKHF 500-CII.164.6NA IE Gen3+ oder gleichwertig, zum Einbau in die bestehende Lüftungsanlage.

Technische Daten:
- Modulbreite ca.  1.790 mm
- Modulhöhe ca.  1.530 mm
- Modullänge ca.  860 mm
- Ventilatoren:  2 Stück
- Volumenstrom im Betriebspunkt  22.570 m³/h
- Externe Pressung im Betriebspunkt  950 Pa
- Leistungsaufnahme ca.  14,0 kW
- Betriebsspannung  3~ 380-480 V, 50/60 Hz
- Schutzart  IP54

Leistungsumfang:
- Transport der Ventilatormodule und Zubehörteile über beschriebenen Transportweg bis zur Technikzentrale Süd EG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**06.01.1.0020 Ventilator RLT 10.1 Südtrakt Abluft**
*** gemäß Ausführungsbeschreibung 19
Ventilator RLT 10.1 Südtrakt Abluft
Transport, Einbringung, Montage und Inbetriebnahme von 2 Stück Ventilatormodulen Fabrikat Rosenberg, Typ GKHF 500-CII.164.6NA IE Gen3+ oder gleichwertig, zum Einbau in die bestehende Lüftungsanlage.

Technische Daten:
- Modulbreite ca.  1.790 mm
- Modulhöhe ca.  1.530 mm
- Modullänge ca.  860 mm
- Ventilatoren:  2 Stück
- Volumenstrom im Betriebspunkt  22.610 m³/h
- Externe Pressung im Betriebspunkt  1.000 Pa
- Leistungsaufnahme ca.  13,6 kW
- Betriebsspannung  3~ 380-480 V, 50/60 Hz
- Schutzart  IP54

Leistungsumfang:
- Transport der Ventilatormodule und Zubehörteile über beschriebenen Transportweg bis zur Technikzentrale Süd EG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 06.01.2 Sonstiges

**06.01.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**06.01.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**06.01.2.0030 GA-Aufschaltung und Parametrierung**
GA-Aufschaltung und Parametrierung
Einbindung der Ventilatorregelung in die vorhandene Gebäudeautomation einschließlich Parametrierung, Adressierung, Signalprüfung und Funktionsnachweis.
Menge: 2,000 St
DIN 276:2018-12: 439

**06.01.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 06.02 RLT 10.3 Nordtrakt Zu-/Abluft

**Ausführungsbeschreibung 20**
*Transportweg*
Transportweg

Transportweg RLT 10.3 Nordtrakt

Ausbringung:
- Transportbeginn im Untergeschoss
- Horizontaler Transportweg auf der Etage bis zum Aufzug
- Transport über den vorhandenen Aufzug
- Horizontaler Transportweg im Erdgeschoss bis zur Verladestelle ca. 110 m
- Vorhandene Türdurchgänge, Richtungsänderungen und sonstige Hindernisse sind zu berücksichtige.

Einbringung:
- Transportbeginn Parkplatz/2. UG
- Horizontaler Transportweg im Erdgeschoss bis zum Aufzug ca. 110 m
- Transport über den vorhandenen Aufzug
- Horizontaler Transportweg auf der Etage bis zur Technikzentrale Nord UG
- Vorhandene Türdurchgänge, Richtungsänderungen und sonstige Hindernisse sind zu berücksichtige.

##### 06.02.0 Demontage/Entsorgung

**06.02.0.0010 Außerbetriebnahme Lüftungsanlage RLT 10.3 Nordtrakt Zuluft**
Außerbetriebnahme Lüftungsanlage RLT 10.3 Nordtrakt Zuluft
Außerbetriebnahme der betroffenen Lüftungsanlage einschließlich Abstimmung mit dem Auftraggeber und der Betriebstechnik.
Freischalten der Anlage, Sicherung gegen Wiedereinschalten sowie Feststellung der Spannungsfreiheit.
Einschließlich aller erforderlichen Schalthandlungen, Abstimmungen und Dokumentationen zur sicheren Durchführung der Demontagearbeiten.
Nach Abschluss der Arbeiten betriebsbereite Übergabe der verbleibenden Anlagenteile.
Menge: 1,000 St
DIN 276:2018-12: 439

**06.02.0.0020 Demontage und Entsorgung Ventilator RLT 10.3 Nordtrakt Zuluft**
*** gemäß Ausführungsbeschreibung 20
Demontage und Entsorgung Ventilator RLT 10.3 Nordtrakt Zuluft
Demontage und Entsorgung in ein Lüftungsgerät eingebautes Ventilatormodul Fabrikat Ventilator Comefri, Typ HLZT 710 oder gleichwertig.

Technische Daten:
- Ventilator Breite ca.  900 mm
- Ventilator Höhe ca.  900 mm
- Gewicht Motor ca.  1.470 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**06.02.0.0030 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

**06.02.0.0040 Außerbetriebnahme Lüftungsanlage RLT 10.3 Nordtrakt Abluft**
Außerbetriebnahme Lüftungsanlage RLT 10.3 Nordtrakt Abluft
Außerbetriebnahme der betroffenen Lüftungsanlage einschließlich Abstimmung mit dem Auftraggeber und der Betriebstechnik.
Freischalten der Anlage, Sicherung gegen Wiedereinschalten sowie Feststellung der Spannungsfreiheit.
Einschließlich aller erforderlichen Schalthandlungen, Abstimmungen und Dokumentationen zur sicheren Durchführung der Demontagearbeiten.
Nach Abschluss der Arbeiten betriebsbereite Übergabe der verbleibenden Anlagenteile.
Menge: 1,000 St
DIN 276:2018-12: 439

**06.02.0.0050 Demontage und Entsorgung Ventilator RLT 10.3 Nordtrakt Abluft**
*** gemäß Ausführungsbeschreibung 20
Demontage und Entsorgung Ventilator RLT 10.3 Nordtrakt Abluft
Demontage und Entsorgung in ein Lüftungsgerät eingebautes Ventilatormodul Fabrikat Ventilator Comefri, Typ THLZ 710 oder gleichwertig.

Technische Daten:
- Ventilator Breite ca.  900 mm
- Ventilator Höhe ca.  900 mm
- Gewicht Motor ca.  1.130 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

**06.02.0.0060 Ausbau Frequenzumrichter**
Ausbau Frequenzumrichter
Ausbau und Entnahme der installierten Frequenzumrichter aus dem Schaltschrank einschließlich Lösen aller elektrischen Anschlüsse.

Ausbringung:
- wie in Ausführungsbeschreibung beschriebenen Transportweg

Anfallende Elektro- und Metallabfälle aufnehmen, verladen, transportieren und entsprechend den geltenden abfallrechtlichen Vorschriften entsorgen.
Die Entsorgungsnachweise sind dem Auftraggeber spätestens zur Abnahme vorzulegen.
Menge: 1,000 St
DIN 276:2018-12: 439

##### 06.02.1 Montage

**06.02.1.0010 Ventilator RLT 10.3 Nordtrakt Zuluft**
*** gemäß Ausführungsbeschreibung 20
Ventilator RLT 10.3 Nordtrakt Zuluft
Transport, Einbringung, Montage und Inbetriebnahme von 4 Stück Ventilatormodulen Fabrikat Rosenberg, Typ GKHD 500-CII.164.6NA IE Gen3+ oder gleichwertig, zum Einbau in die bestehende Lüftungsanlage.

Technische Daten:
- Modulbreite ca.  2.440 mm
- Modulhöhe ca.  2.150 mm
- Modullänge ca.  860 mm
- Ventilatoren:  4 Stück
- Volumenstrom im Betriebspunkt  43.660 m³/h
- Externe Pressung im Betriebspunkt  1.100 Pa
- Leistungsaufnahme ca.  18,6 kW
- Betriebsspannung  3~ 380-480 V, 50/60 Hz
- Schutzart  IP54

Leistungsumfang:
- Transport der Ventilatormodule und Zubehörteile über beschriebenen Transportweg bis zur Technikzentrale Nord UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

**06.02.1.0020 Ventilator RLT 10.3 Nordtrakt Abluft**
*** gemäß Ausführungsbeschreibung 20
Ventilator RLT 10.3 Nordtrakt Abluft
Transport, Einbringung, Montage und Inbetriebnahme von 3 Stück Ventilatormodulen Fabrikat Rosenberg, Typ GKHF 500-CII.164.6IF IE Gen3 oder gleichwertig, zum Einbau in die bestehende Lüftungsanlage.

Technische Daten:
- Modulbreite ca.  2.130 mm
- Modulhöhe ca.  1.820 mm
- Modullänge ca.  860 mm
- Ventilatoren:  3 Stück
- Volumenstrom im Betriebspunkt  30.000 m³/h
- Externe Pressung im Betriebspunkt  850 Pa
- Leistungsaufnahme ca.  10,8 kW
- Betriebsspannung  3~ 380-480 V, 50/60 Hz
- Schutzart  IP54

Leistungsumfang:
- Transport der Ventilatormodule und Zubehörteile über beschriebenen Transportweg bis zur Technikzentrale Nord UG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 06.02.2 Sonstiges

**06.02.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**06.02.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**06.02.2.0030 GA-Aufschaltung und Parametrierung**
GA-Aufschaltung und Parametrierung
Einbindung der Ventilatorregelung in die vorhandene Gebäudeautomation einschließlich Parametrierung, Adressierung, Signalprüfung und Funktionsnachweis.
Menge: 2,000 St
DIN 276:2018-12: 439

**06.02.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 06.03 RLT 10.7 Küche Nordtrakt BT-E Abluft 2

**Ausführungsbeschreibung 21**
*Transportweg*
Transportweg

Transportweg RLT 10.7 Küche Nordtrakt

Ausbringung:
- Transportbeginn im Dachgeschoss
- Transport über Treppe (1 Etage, 17 Stufen)
- Horizontaler Transportweg auf der Etage bis zum Aufzug
- Transport über den vorhandenen Aufzug
- Horizontaler Transportweg im Erdgeschoss bis zur Verladestelle ca.70 m
- Vorhandene Türdurchgänge, Richtungsänderungen und sonstige Hindernisse sind zu berücksichtige.

Einbringung:
- Transportbeginn Parkplatz/ 2. UG
- Horizontaler Transportweg im Erdgeschoss bis zum Aufzug ca. 70 m
- Transport über den vorhandenen Aufzug und Treppe (1 Etage, 17 Stufen)
- Horizontaler Transportweg auf der Etage bis zur Technikzentrale DG
- Transport über Leiter (5 Stufen)
- Vorhandene Türdurchgänge, Richtungsänderungen und sonstige Hindernisse sind zu berücksichtige.

##### 06.03.0 Demontage/Entsorgung

**06.03.0.0010 Außerbetriebnahme Lüftungsanlage RLT 10.7 Küche Nordtrakt BT-E Abluft 2**
Außerbetriebnahme Lüftungsanlage RLT 10.7 Küche Nordtrakt BT-E Abluft 2
Außerbetriebnahme der betroffenen Lüftungsanlage einschließlich Abstimmung mit dem Auftraggeber und der Betriebstechnik.
Freischalten der Anlage, Sicherung gegen Wiedereinschalten sowie Feststellung der Spannungsfreiheit.
Einschließlich aller erforderlichen Schalthandlungen, Abstimmungen und Dokumentationen zur sicheren Durchführung der Demontagearbeiten.
Nach Abschluss der Arbeiten betriebsbereite Übergabe der verbleibenden Anlagenteile.
Menge: 1,000 St
DIN 276:2018-12: 439

**06.03.0.0020 Demontage und Entsorgung Ventilator RLT 10.7 Küche Nordtrakt BT-E Abluft 2**
*** gemäß Ausführungsbeschreibung 21
Demontage und Entsorgung Ventilator RLT 10.7 Küche Nordtrakt BT-E Abluft 2
Demontage und Entsorgung in ein Lüftungsgerät eingebautes Ventilatormodul Fabrikat Ventilator Comefri, Typ THLZ 450 oder gleichwertig.

Technische Daten:
- Ventilator Breite ca.  570 mm
- Ventilator Höhe ca.  570 mm
- Gewicht Motor ca.  575 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

##### 06.03.1 Montage

**06.03.1.0010 Ventilator RLT 10.7 Küche Nordtrakt BT-E Abluft 2**
*** gemäß Ausführungsbeschreibung 21
Ventilator RLT 10.7 Küche Nordtrakt BT-E Abluft 2
Transport, Einbringung, Montage und Inbetriebnahme von 1 Stück Ventilatormodul Fabrikat Rosenberg, Typ DKNB 500-4KI.164.A13 oder gleichwertig, zum Einbau in die bestehende Lüftungsanlage.

Technische Daten:
- Modulbreite ca.  1.520 mm
- Modulhöhe ca.  1.000 mm
- Modullänge ca.  1.000 mm
- Ventilatoren:  1 Stück
- Volumenstrom im Betriebspunkt  13.710 m³/h
- Externe Pressung im Betriebspunkt  950 Pa
- Leistungsaufnahme ca.  5,6 kW
- Betriebsspannung  400D/690Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 06.03.2 Sonstiges

**06.03.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**06.03.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**06.03.2.0030 GA-Aufschaltung und Parametrierung**
GA-Aufschaltung und Parametrierung
Einbindung der Ventilatorregelung in die vorhandene Gebäudeautomation einschließlich Parametrierung, Adressierung, Signalprüfung und Funktionsnachweis.
Menge: 2,000 St
DIN 276:2018-12: 439

**06.03.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

#### 06.04 RLT 10.26 Küche Nordtrakt Abluft 1

**Ausführungsbeschreibung 22**
*Transportweg*
Transportweg

Transportweg RLT 10.26 Küche Nordtrakt

Ausbringung:
- Transportbeginn im Dachgeschoss
- Transport über Treppe (1 Etage, 17 Stufen)
- Horizontaler Transportweg auf der Etage bis zum Aufzug
- Transport über den vorhandenen Aufzug
- Horizontaler Transportweg im Erdgeschoss bis zur Verladestelle ca.70 m
- Vorhandene Türdurchgänge, Richtungsänderungen und sonstige Hindernisse sind zu berücksichtige.

Einbringung:
- Transportbeginn Parkplatz/ 2. UG
- Horizontaler Transportweg im Erdgeschoss bis zum Aufzug ca. 70 m
- Transport über den vorhandenen Aufzug und Treppe (1 Etage, 17 Stufen)
- Horizontaler Transportweg auf der Etage bis zur Technikzentrale DG
- Transport über Leiter (5 Stufen)
- Vorhandene Türdurchgänge, Richtungsänderungen und sonstige Hindernisse sind zu berücksichtige.

##### 06.04.0 Demontage/Entsorgung

**06.04.0.0010 Außerbetriebnahme Lüftungsanlage RLT 10.26 Küche Nordtrakt Abluft 1**
Außerbetriebnahme Lüftungsanlage  RLT 10.26 Küche Nordtrakt Abluft 1
Außerbetriebnahme der betroffenen Lüftungsanlage einschließlich Abstimmung mit dem Auftraggeber und der Betriebstechnik.
Freischalten der Anlage, Sicherung gegen Wiedereinschalten sowie Feststellung der Spannungsfreiheit.
Einschließlich aller erforderlichen Schalthandlungen, Abstimmungen und Dokumentationen zur sicheren Durchführung der Demontagearbeiten.
Nach Abschluss der Arbeiten betriebsbereite Übergabe der verbleibenden Anlagenteile.
Menge: 1,000 St
DIN 276:2018-12: 439

**06.04.0.0020 Demontage und Entsorgung Ventilator RLT 10.26 Küche Nordtrakt Abluft 1**
*** gemäß Ausführungsbeschreibung 22
Demontage und Entsorgung Ventilator  RLT 10.26 Küche Nordtrakt Abluft 1
Demontage und Entsorgung in ein Lüftungsgerät eingebautes Ventilatormodul Fabrikat Ventilator Comefri, Typ THLZ 450 oder gleichwertig.

Technische Daten:
- Ventilator Breite ca.  570 mm
- Ventilator Höhe ca.  570 mm
- Gewicht Motor ca.  450 kg

Leistungsumfang:
- Abklemmen der elektrischen Anschlussleitungen
- Ausbau der Ventilatormodule einschließlich Befestigungselementen
- Verladung, Transport und fachgerechte Entsorgung sämtlicher ausgebauter Komponenten

Ausbringung:
- wie in Ausführungsbeschreibung beschriebenen Transportweg

Anfallende Elektro- und Metallabfälle aufnehmen, verladen, transportieren und entsprechend den geltenden abfallrechtlichen Vorschriften entsorgen.
Die Entsorgungsnachweise sind dem Auftraggeber spätestens zur Abnahme vorzulegen.
Menge: 1,000 St
DIN 276:2018-12: 439

##### 06.04.1 Montage

**06.04.1.0010 Ventilator RLT 10.26 Küche Nordtrakt Abluft 1**
*** gemäß Ausführungsbeschreibung 22
Ventilator RLT 10.26 Küche Nordtrakt Abluft 1
Transport, Einbringung, Montage und Inbetriebnahme von 1 Stück Ventilatormodulen Fabrikat Rosenberg, Typ DKNB 500-4KI.164.A13 oder gleichwertig, zum Einbau in die bestehende Lüftungsanlage.

Technische Daten:
- Modulbreite ca.  1.490 mm
- Modulhöhe ca.  1.000 mm
- Modullänge ca.  1.000 mm
- Ventilatoren:  1 Stück
- Volumenstrom im Betriebspunkt  13.710 m³/h
- Externe Pressung im Betriebspunkt  750 Pa
- Leistungsaufnahme ca.  4,7 kW
- Betriebsspannung  400D/690Y V, 50 Hz
- Schutzart  IP55

Leistungsumfang:
- Transport der Ventilatormodule und Zubehörteile über beschriebenen Transportweg bis zur Technikzentrale DG
- Einbringung über beschriebene Verkehrswege einschließlich erforderlicher Hebe- und Transporthilfen
- Überprüfung der vorhandenen Einbau-, Anschluss- und Transportverhältnisse vor Ort
- Einbau der Ventilatoren in die bestehende Lüftungsanlage einschließlich erforderlicher Anpassungen zur Integration in das vorhandene Gerät
- Montage und Anschluss des zugehörigen Schaltschrankes
- Herstellen sämtlicher elektrischer Leistungs- und Steueranschlüsse
- Parametrierung der Frequenzumrichter und Ventilatorregelung
- Aufschaltung auf die Gebäudeautomation einschließlich aller erforderlichen Hard- und Softwareeinstellungen
- Funktionsprüfung aller Melde-, Betriebs- und Störsignale
- Probebetrieb und betriebsfertige Inbetriebnahme

Einschließlich alle zur Funktion erforderliches Systemzubehör, bestehend aus:
- Ventilatortragrahmen und Einbauraster
- Montage- und Anpassungssystem zur Integration in das bestehende Lüftungsgerät
- Schottblechen und Abschottungen
- Schaltschrank mit Leistungselektronik
- Druck- und Volumenstromregler
- Weiteres für die vollständige Funktion des Ventilatormodulsystems erforderliches Zubehör.

Die Komponenten sind aufeinander abgestimmt als Komplettsystem eines Herstellers oder gleichwertig auszuführen.
Menge: 1,000 St
DIN 276:2018-12: 431

##### 06.04.2 Sonstiges

**06.04.2.0010 Ermittlung der Anlagenbetriebsdaten im Bestand**
Ermittlung der Anlagenbetriebsdaten im Bestand
Vor Beginn der Demontage- und Umbauarbeiten sind die tatsächlichen Betriebsdaten der betroffenen RLT-Anlage zu ermitteln, zu dokumentieren und in einem Messprotokoll festzuhalten.

Leistungsumfang:
- Ermittlung der Luftvolumenströme
- Ermittlung des Anlagen- bzw. Systemdrucks
- Erfassung der elektrischen Betriebsdaten, insbesondere Stromaufnahme, Leistungsaufnahme und Betriebsspannung
- Dokumentation der ermittelten Messwerte

Die Messergebnisse sind dem Auftraggeber vor Beginn der Umbauarbeiten vorzulegen.
Menge: 2,000 St
DIN 276:2018-12: 439

**06.04.2.0020 Einmessen und Einregulieren der RLT-Anlage**
Einmessen und Einregulieren der RLT-Anlage
Nach Abschluss der Umbauarbeiten sind die Luftvolumenströme der betroffenen RLT-Anlage messtechnisch zu erfassen und auf die vor Beginn der Maßnahme dokumentierten Sollwerte einzuregulieren.

Leistungsumfang:
- Luftmengenmessung mittels geeigneter Messverfahren über vorhandene Messöffnungen
- Überprüfung der Anlagenfunktion
- Einregulierung der Luftvolumenströme
- Kontrolle der elektrischen Betriebsdaten
- Erstellung und Übergabe der Mess- und Einregulierungsprotokolle

Die Messergebnisse sind zu dokumentieren und dem Auftraggeber vor Abnahme vorzulegen.
Menge: 2,000 St
DIN 276:2018-12: 439

**06.04.2.0030 GA-Aufschaltung und Parametrierung**
GA-Aufschaltung und Parametrierung
Einbindung der Ventilatorregelung in die vorhandene Gebäudeautomation einschließlich Parametrierung, Adressierung, Signalprüfung und Funktionsnachweis.
Menge: 2,000 St
DIN 276:2018-12: 439

**06.04.2.0040 Inbetriebnahme und Funktionsprüfung RLT-Anlage**
Inbetriebnahme und Funktionsprüfung RLT-Anlage
Nach Abschluss der Umbauarbeiten sind die betroffene RLT-Anlagen einer Funktionsprüfung zu unterziehen.

Leistungsumfang:
- Überprüfung aller Betriebs- und Sicherheitsfunktionen
- Kontrolle der Drehrichtung und Betriebszustände der Ventilatoren
- Überprüfung der Regelungsfunktionen
- Kontrolle der Stör- und Betriebsmeldungen
- Funktionsprüfung der Schnittstellen zur Gebäudeautomation
- Überprüfung der Sollwertvorgaben und Rückmeldungen
- Dokumentation der Prüfergebnisse

Die Prüfprotokolle sind dem Auftraggeber vor Abnahme vorzulegen.
Menge: 1,000 St
DIN 276:2018-12: 439

### 07 Besondere Leistungen

#### 07.01 Sonstige Leistungen

##### 07.01.0 Sonstiges

**07.01.0.0010 Aufkleber für Kennzeichnung der Geräte selbstklebend 100x50**
Aufkleber für Kennzeichnung der Geräte selbstklebend 100x50
Aufkleber für Gerätekennzeichnung selbstklebend, Farben nach DIN 16798 und DIN 2403, handelsüblich (nicht selbst gedruckt) mit Angabe zur Anlagennummer, Volumenstrom, Druck, Ventilator und Außen-, Zu-, Ab- und Fortluft, Größe ca. 100/50 mm.
Menge: 40,000 St
DIN 276:2018-12: 439

**07.01.0.0020 Revisionsunterlagen RLT-Anlagen**
Revisionsunterlagen RLT-Anlagen
Erstellen von Revisionsunterlagen nach VOB/C für alle im Leistungsverzeichnis aufgeführten Anlagen.

Ausführung 1-fach, Abgabe in getrennten Ordnern.
Zusätzliche 1-fach digital, komplett mit allen Unterlagen+Zeichnungen

bestehend u.a. aus:
- Auflistung aller eingebauten Bauteile mit Angabe von Fabrikat/Typ
- Bedienungs- und Wartungsanweisungen in deutscher Sprache für alle eingebauten Anlagenteile
- Übergabe der produktspezifischen Herstellerangaben, zusätzlich in Listenformat mit Fabrikats- und Typangaben
- Kopien behördlicher Prüfbescheinigungen
- Protokolle über behördliche Abnahmen
- Protokolle über die Einweisung des Bedienpersonals
Gewerkespezifische Unterlagen:
- Druck- und Dichtheitsprüfungen
- Spülprotokoll
- Fachunternehmererklärung
- Übereinstimmungserklärung Brandschutz/Brandschutzdokumentation

Revisionszeichnungen:
in Form von Konstruktions- und Detailzeichnungen im Maßstab 1:20 oder 1:50. Diese Bestandspläne müssen alle Anlagenteile enthalten, einschließlich Angaben von Fabrikat, Type und technische Daten. Im einzelnen sind folgende Ausführungen zu aktualisieren/anzupassen bzw. zu neu anzufertigen:
- Grundrisspläne
- Schnitte
- revisionierte Bauzeichnungen nach dem aktuellen Stand
- Schemen

Die Behördenunterlagen für den Brandschutzprüfer, insbesondere Verwendbarkeitsnachweise, Prüfzeugnisse, Konformitätserklärungen, Herstellerunterlagen, Fachbauleitererklärungen, Übereinstimmungserklärungen Bauprodukte, Übereinstimmungserklärung technische Baubestimmungen
Fachunternehmererklärungen sind digital und in Papierformat 2 fach separat zu den Revisionsunterlagen mit Inhaltsverzeichnis zu übergeben. Das Inhaltsverzeichnis ist eigenverantwortlich vorab mit der Objektüberwachung abzustimmen.
Der Zeitpunkt der Übergabe erfolgt unverzüglich nach Fertigstellung der brandschutzrelevanten Ausführungen.

Die Pläne und Schemen sind in Papier und auf Datenträger (CAD-Datei im dwg-, dxf-Format und als pdf-Datei) gemäß VOB und Dokumentationsrichtlinie zu übergeben.

Die Bedienungs- und Wartungsanleitung sind in verständlicher Form mit genauer Beschreibung der zur Anlage gehörenden Regelungen, Schaltungen und Funktionen. Wartungsanleitung für alle Anlagenteile, mit entsprechenden Intervallangaben.

- Die Unterlagen sind 1 Woche vor der Abnahme dem Bedienpersonal zu übergeben.

Wichtiger Hinweis: Die Layerstruktur ist entsprechend dem Forderungskatalog AG anzupassen.
Menge: 1,000 St
DIN 276:2018-12: 439

##### 07.01.1 Stundenlohnarbeit

**07.01.1.0010 Stundenlohnarbeiten durch Obermonteur/-in auf Anordnung des AG ausführen, der Verrechnungssatz für die jeweilige Arbeitskraft umfasst sämtliche Aufwendungen wie Lohn- und Gehaltskosten, Lohn- und Gehaltsnebenkosten, Zuschläge, lohngebundene und lohnabhängige Kosten, sonstige Sozialkosten, Gemeinkosten, Wagnis und Gewinn.**
Menge: 20,000 h
DIN 276:2018-12: 439

**07.01.1.0020 Stundenlohnarbeiten durch Monteur/-in auf Anordnung des AG ausführen, der Verrechnungssatz für die jeweilige Arbeitskraft umfasst sämtliche Aufwendungen wie Lohn- und Gehaltskosten, Lohn- und Gehaltsnebenkosten, Zuschläge, lohngebundene und lohnabhängige Kosten, sonstige Sozialkosten, Gemeinkosten, Wagnis und Gewinn.**
Menge: 12,000 h
DIN 276:2018-12: 439
